# Dispositivo de ancoragem para fixação mecânica a paramento horizontal de concreto armado

- Propriedade do ficheiro: CYPE INGENIEROS, S.A.
- Formato: FIEBDC-3/2002
- Âmbito geográfico: Brasil
- Custos indiretos: 3.00 %
- Despesas gerais: 13.00 %
- Lucro: 6.00 %
- IVA: 17.00 %

## Y Segurança e saúde

### YC Sistemas de proteção coletiva

#### YCL Linhas e dispositivos de ancoragem

**YCL220** Un Dispositivo de ancoragem para fixação mecânica a paramento horizontal de concreto armado, de 1500 mm de comprimento, formado por fita de poliéster; 1 olhal num extremo, com ligação roscada macho e 1 argola no outro extremo, para segurar a um operário.
Fornecimento, colocação e desmontagem de dispositivo de ancoragem para fixação mecânica a paramento horizontal de concreto armado, de 1500 mm de comprimento, formado por fita de poliéster; 1 olhal num extremo, com ligação roscada macho e 1 argola no outro extremo, para segurar a um operário. Incluindo fixação mecânica.
Critério de medição de projeto: Número de unidades previstas, segundo Plano de Segurança e Saúde.
Critério de quantitativos de obra: Medir-se-á o número de unidades realmente colocadas segundo especificações do Plano de Segurança e Saúde.

| Código | Un | Descrição | Rendimento | Preço | Importância |
|---|---|---|---|---|---|
| mt50spd030c | Un | Dispositivo de ancoragem para fixação mecânica a paramento horizontal de concreto armado, de 1500 mm de comprimento, formado por fita de poliéster; 1 olhal num extremo, com ligação roscada macho e 1 argola no outro extremo, classe A1, inclusive bucha de expansão metálica. (material) | 1.000 | 3.75 | 3.75 |
| mo120 | h | Operário Montador de proteções e sinalização de Segurança e Saúde. (mão de obra) | 0.121 | 2.39 | 0.29 |
| % | % | Custos diretos complementares | 2 % | 4.04 | 0.08 |
|  |  | Custos diretos |  |  | 4.12 |
