# Passadiço de pedestres de circulação em cobertura inclinada

- Propriedade do ficheiro: CYPE INGENIEROS, S.A.
- Formato: FIEBDC-3/2002
- Âmbito geográfico: Brasil
- Moeda: BRL
- Custos indiretos: 3.00 %
- Despesas gerais: 13.00 %
- Lucro: 6.00 %
- IVA: 17.00 %

## Y Segurança e saúde

### YC Sistemas de proteção coletiva

#### YCN Passarelas em coberturas inclinadas

**YCN020** m Passadiço de pedestres de circulação em cobertura inclinada.
Proteção de trabalhos em cobertura inclinada com um caimento máxima de 40%, evitando pisar diretamente sobre a mesma, através de passadiço de circulação de alumínio, de 3,00 m de comprimento, largura útil de 0,60 m, com plataforma de superfície anti-deslizante sem desníveis, com 100 kg de capacidade de carga, amortizável em 20 utilizações.
Critério de medição de projeto: Comprimento medido segundo Plano de Segurança e Saúde.
Critério de quantitativos de obra: Será medido o comprimento realmente montado segundo especificações do Plano de Segurança e Saúde.

| Código | Un | Descrição | Rendimento | Preço | Importância |
|---|---|---|---|---|---|
| mt50spm025s | Un | Passadiço de circulação de alumínio, de 3 m de comprimento, largura útil de 0,6 m, com plataforma de superfície anti-deslizante sem desníveis, com 100 kg de capacidade de carga. (material) | 0.017 | 1059.24 | 18.01 |
| mo119 | h | Oficial de 1ª Montador de proteções e sinalização de Segurança e Saúde. (mão de obra) | 0.115 | 32.24 | 3.71 |
| mo120 | h | Operário Montador de proteções e sinalização de Segurança e Saúde. (mão de obra) | 0.115 | 27.81 | 3.20 |
| % | % | Custos diretos complementares | 2 % | 24.92 | 0.50 |
|  |  | Custos diretos |  |  | 25.42 |
