# Piso drenante para enchimento de caldeira de infiltração de árvore, à base de resina epóxi

- Propriedade do ficheiro: CYPE Ingenieros S.A.
- Formato: FIEBDC-3/2016
- Programa: Gerador de preços para construção civil. CYPE Ingenieros, S.A.
- Data: 27/09/2024
- Âmbito geográfico: Brasil
- Moeda: BRL
- Custos indiretos: 3 %
- Despesas gerais: 13 %
- Lucro: 6 %
- IVA: 17 %

## M Pisos urbanos

### MP Pisos urbanos

#### MPD Drenantes

**MPD020** m² Piso drenante para enchimento de caldeira de infiltração de árvore, à base de resina epóxi.
Piso drenante para enchimento de caldeira de infiltração de árvore formado por capa de argamassa realizada "in loco" à base de resina epóxi bicomponente e inerte de 6 a 10 mm de diâmetro, de 20 mm de espessura, para tráfego de pedestres, com uma resistência à flexão-tração de 3 N/mm², uma resistência à compressão de 6 N/mm² e uma capacidade drenante de 800 l/(m²·min), resistência ao deslizamento alta.
Critérios considerados na determinação do preço da unidade de obra: O preço não inclui a caldeira de infiltração de árvore.
Inclui: Derramamento, espalhamento e vibração da argamassa. Cura da argamassa.
Critério de medição de projeto: Superfície medida segundo documentação gráfica de Projeto.
Critério de quantitativos de obra: Medir-se-á a superfície realmente executada segundo especificações de Projeto.

| Código | Un | Descrição | Rendimento | Preço | Importância |
|---|---|---|---|---|---|
| mt47pcd020a | kg | Resina epóxi bicomponente. (material) | 1 | 204.43 | 204.430 |
| mt01arg120a | kg | Inerte de 6 a 10 mm de diâmetro. (material) | 30 | 0.11 | 3.300 |
| mo041 | h | Oficial de obras de construção civil. (mão de obra) | 0.747 | 32.24 | 24.083 |
| mo087 | h | Ajudante de obras de construção civil. (mão de obra) | 0.747 | 30.23 | 22.582 |
| % | % | Custos diretos complementares | 2 % | 254.395 | 5.088 |
|  |  | Custos diretos |  |  | 259.483 |

Resíduos:
- colocação: mt47pcd020a Resina epóxi bicomponente; fator de resíduo 0.03

## Recursos

**mt47pcd020a** kg Resina epóxi bicomponente
Dados técnicos: Custo energético 86.761 MJ; Emissão de CO2 3.294 kg; Código LER 17 09 04; Massa do elemento 1 kg; Volume 0.000667 m3
Resíduos:
- embalagem: re170203 Plástico. (componente de resíduo); rendimento 0.003 kg; Código LER 17 02 03; Massa do elemento 1 kg; Volume 0.001667 m3
