# Equipamento biosaudável, tipo balança

- Propriedade do ficheiro: CYPE Ingenieros S.A.
- Formato: FIEBDC-3/2016
- Programa: Gerador de preços para construção civil. CYPE Ingenieros, S.A.
- Data: 29/05/2024
- Âmbito geográfico: Brasil
- Moeda: BRL
- Custos indiretos: 3 %
- Despesas gerais: 13 %
- Lucro: 6 %
- IVA: 17 %

## T Equipamento urbano

### TB Parques biosaudáveis

#### TBB Para a terceira idade

**TBB060** Un Equipamento biosaudável, tipo balança.
Equipamento biosaudável, tipo balança, para um usuário, de tubo de aço galvanizado pintado em forno, de 122x70x195 cm. Colocação em obra: com buchas químicas, sobre uma superfície base.
Critérios considerados na determinação do preço da unidade de obra: O preço não inclui a superfície base.
Inclui: Marcação. Fixação do equipamento biosaudável.
Critério de medição de projeto: Número de unidades previstas, segundo documentação gráfica de Projeto.
Critério de quantitativos de obra: Medir-se-á o número de unidades realmente executadas segundo especificações de Projeto.

| Código | Un | Descrição | Rendimento | Preço | Importância |
|---|---|---|---|---|---|
| mt50spl105b | Un | Fixação composta por bucha química, arruela e parafuso de aço. (material) | 4 | 14.34 | 57.360 |
| mt52jbs060a | Un | Equipamento biosaudável, tipo balança, para um usuário, formado por poste de tubo de aço galvanizado pintado em forno, estrutura suporte tubular, assentos de aço galvanizado, placa base com quatro pontos de ancoragem, tampa anti-vandalismo para a proteção das ancoragens, parafusos de aço galvanizado e porcas autoblocantes, de 122x70x195 cm, com zona de segurança de 6 m²; para a realização de exercícios de fortalecimento da musculatura de pernas e cintura por pessoas da terceira idade. (material) | 1 | 1806.07 | 1806.070 |
| mo041 | h | Oficial de obras de construção civil. (mão de obra) | 1.724 | 32.24 | 55.582 |
| mo087 | h | Ajudante de obras de construção civil. (mão de obra) | 1.724 | 30.23 | 52.117 |
| % | % | Custos diretos complementares | 2 % | 1971.129 | 39.423 |
|  |  | Custos diretos |  |  | 2010.552 |

## Recursos

**mt52jbs060a** Un Equipamento biosaudável
Dados técnicos: Custo energético 1815.473 MJ; Emissão de CO2 154.601 kg
Resíduos:
- embalagem: re150101 Embalagens de papel e cartão. (componente de resíduo); rendimento 1.419 kg; Código LER 15 01 01; Massa do elemento 1 kg; Volume 0.001333 m3
