# Piso amortecedor de impactos, de grama sintética com base amortecedora incorporada

- Propriedade do ficheiro: CYPE Ingenieros S.A.
- Formato: FIEBDC-3/2016
- Programa: Gerador de preços para construção civil. CYPE Ingenieros, S.A.
- Data: 29/05/2024
- Âmbito geográfico: Brasil
- Moeda: BRL
- Custos indiretos: 3 %
- Despesas gerais: 13 %
- Lucro: 6 %
- IVA: 17 %

## T Equipamento urbano

### TJ Parques infantis

#### TJR Pisos absorventes de impactos

**TJR020** m² Piso amortecedor de impactos, de grama sintética com base amortecedora incorporada.
Piso amortecedor de impactos para uma altura máxima de queda de 1,0 m, em parques infantis, formado por grama sintética, composta de mechas encaracoladas monofilamento de fibra 100% polietileno, tecidas sobre base amortecedora de espuma de polietileno drenante, de 30 mm de espessura, cor verde, banda de união de 300 mm de largura e cola especial de poliuretano bicomponente, lastrado com 5 kg/m² de areia de sílica natural, de granulometria compreendida entre 0,2 e 0,5 mm.
Critérios considerados na determinação do preço da unidade de obra: O preço não inclui a superfície base.
Inclui: Marcação. Colocação da grama sintética. Espalhar na superfície.
Critério de medição de projeto: Superfície medida segundo documentação gráfica de Projeto.
Critério de quantitativos de obra: Medir-se-á a superfície realmente executada segundo especificações de Projeto.

| Código | Un | Descrição | Rendimento | Preço | Importância |
|---|---|---|---|---|---|
| mt47adc505f | m² | Grama sintética, composta de mechas encaracoladas monofilamento de fibra 100% polietileno resistente aos raios UV, tecidas sobre base amortecedora de espuma de polietileno drenante, de 30 mm de espessura, cor verde. (material) | 1.05 | 118.28 | 124.194 |
| mt01arp015a | kg | Areia de sílica natural, lavada e secada no forno, de granulometria compreendida entre 0,2 e 0,5 mm, fornecida em sacos. (material) | 5 | 0.42 | 2.100 |
| mt15rev070b | m | Banda de união para grama sintética em parques infantis, executada com membrana geotêxtil multicamada, impermeável e reforçada, composta por poliolefinas termoplásticas, provida de fibra para a adesão em ambas as faces, de 0,50 mm de espessura, fornecida em rolos de 300 mm de largura e 100 m de comprimento. (material) | 0.7 | 9.11 | 6.377 |
| mt47adc110a | kg | Cola especial de poliuretano bicomponente. (material) | 0.3 | 13.63 | 4.089 |
| mo041 | h | Oficial de obras de construção civil. (mão de obra) | 0.115 | 32.24 | 3.708 |
| mo087 | h | Ajudante de obras de construção civil. (mão de obra) | 0.115 | 30.23 | 3.476 |
| % | % | Custos diretos complementares | 2 % | 143.944 | 2.879 |
|  |  | Custos diretos |  |  | 146.823 |

Resíduos:
- colocação: mt47adc505f; fator de resíduo 0.0118831
- colocação: mt01arp015a Areia de sílica natural, lavada e secada no forno, de granulometria compreendida entre 0,2 e 0,5 mm, fornecida em sacos; fator de resíduo 0.009
- colocação: mt15rev070b; fator de resíduo 0.011
- colocação: mt47adc110a Cola especial de poliuretano bicomponente; fator de resíduo 0.038685

## Recursos

**mt47adc505f** m² Grama sintética
Dados técnicos: Custo energético 245.338 MJ; Emissão de CO2 12.181 kg; Código LER 17 02 03; Massa do elemento 2.464 kg; Volume 0.004107 m3
Resíduos:
- embalagem: re170203 Plástico. (componente de resíduo); rendimento 0.068 kg; Código LER 17 02 03; Massa do elemento 1 kg; Volume 0.001667 m3

**mt01arp015a** kg Areia de sílica natural, lavada e secada no forno, de granulometria compreendida entre 0,2 e 0,5 mm, fornecida em sacos
Dados técnicos: Custo energético 0.075 MJ; Emissão de CO2 0.004 kg; Código LER 01 04 09; Massa do elemento 1 kg; Volume 0.000625 m3

**mt15rev070b** m Banda de união para grama sintética em parques infantis
Dados técnicos: Custo energético 12.594 MJ; Emissão de CO2 0.625 kg; Código LER 17 02 03; Massa do elemento 0.09 kg; Volume 0.00015 m3
Resíduos:
- embalagem: re170203 Plástico; rendimento 0.04 kg

**mt47adc110a** kg Cola especial de poliuretano bicomponente
Dados técnicos: Custo energético 144.471 MJ; Emissão de CO2 7.014 kg; Código LER 17 09 04; Massa do elemento 1 kg; Volume 0.000667 m3
Resíduos:
- embalagem: re170203 Plástico; rendimento 0.003 kg
