# Dispositivo de ancoragem têxtil fixado mecanicamente à estrutura de concreto

- Propriedade do ficheiro: CYPE Ingenieros S.A.
- Formato: FIEBDC-3/2016
- Programa: Gerador de preços para construção civil. CYPE Ingenieros, S.A.
- Data: 01/10/2024
- Âmbito geográfico: Brasil
- Moeda: BRL
- Custos indiretos: 3 %
- Despesas gerais: 13 %
- Lucro: 6 %
- IVA: 17 %

## Y Segurança e saúde

### YC Sistemas de proteção coletiva

#### YCL Linhas e dispositivos de ancoragem

**YCL220** Un Dispositivo de ancoragem têxtil fixado mecanicamente à estrutura de concreto.
Dispositivo de ancoragem para fixação mecânica a paramento de concreto, de 700 mm de comprimento, formado por fita de poliéster; 1 parafuso de olhal em um extremo, com ligação roscada e 1 argola no outro extremo, amortizável em 1 utilização e bucha de expansão metálica, arruela e porca, para segurar um operário.
Critério de medição de projeto: Número de unidades previstas, segundo Plano de Segurança e Saúde.
Critério de quantitativos de obra: Medir-se-á o número de unidades realmente colocadas segundo especificações do Plano de Segurança e Saúde.

| Código | Un | Descrição | Rendimento | Preço | Importância |
|---|---|---|---|---|---|
| mt50spd030a | Un | Dispositivo de ancoragem para fixação mecânica a paramento de concreto, de 700 mm de comprimento, formado por fita de poliéster; 1 parafuso de olhal em um extremo, com ligação roscada e 1 argola no outro extremo, classe A1. (material) | 1 | 20.43 | 20.430 |
| mt50spd035 | Un | Bucha de expansão metálica, arruela e porca. (material) | 1 | 2.26 | 2.260 |
| mo120 | h | Operário Montador de proteções e sinalização de Segurança e Saúde. (mão de obra) | 0.057 | 27.81 | 1.585 |
| % | % | Custos diretos complementares | 2 % | 24.275 | 0.486 |
|  |  | Custos diretos |  |  | 24.761 |

Resíduos:
- colocação: mt50spd035 Bucha de expansão metálica, arruela e porca; fator de resíduo 0.00216

## Recursos

**mt50spd035** Un Bucha de expansão metálica, arruela e porca
Dados técnicos: Custo energético 0.305 MJ; Emissão de CO2 0.017 kg; Código LER 17 04 05; Massa do elemento 0.025 kg; Volume 0.000012 m3
Resíduos:
- embalagem: re150101 Embalagens de papel e cartão. (componente de resíduo); rendimento 0.002 kg; Código LER 15 01 01; Massa do elemento 1 kg; Volume 0.001333 m3
- embalagem: re170203 Plástico. (componente de resíduo); rendimento 0.001 kg; Código LER 17 02 03; Massa do elemento 1 kg; Volume 0.001667 m3
