# Corte em terreno compacto, para dar ao terreno a rasante de desenvolvimento prevista, com utilização de meios mecânicos, e carregamento em caminhão

- Propriedade do ficheiro: CYPE INGENIEROS, S.A.
- Formato: FIEBDC-3/2002
- Âmbito geográfico: Brasil
- Moeda: BRL
- Custos indiretos: 3.00 %
- Despesas gerais: 13.00 %
- Lucro: 6.00 %
- IVA: 17.00 %

## A Preparação do terreno

### AD Movimento de terras em edificação

#### ADD Cortes

**ADD010** m³ Corte em terreno compacto, para dar ao terreno a rasante de desenvolvimento prevista, com utilização de meios mecânicos, e carregamento em caminhão.
Corte em terreno compacto, para dar ao terreno a rasante de desenvolvimento prevista, com utilização de meios mecânicos, e carregamento em caminhão.
Inclui: Implantação geral e fixação dos pontos e níveis de referência. Marcação das bordas da base de aterro. Corte em sucessivas camadas horizontais. Arredondamento de perfil em bordas taludadas nas arestas da base, quebras e coroamento. Refinamento de taludes. Carga para caminhão dos materiais escavados.
Critério de medição de projeto: Volume medido sobre os perfis dos desenhos topográficos de Projeto, que definem o movimento de terras a realizar em obra.
Critério de quantitativos de obra: Medir-se-á o volume escavado sobre os perfis transversais do terreno, uma vez comprovado que os referidos perfis são os corretos segundo especificações de Projeto, sem incluir os incrementos por excessos de escavação não autorizados, nem o enchimento necessário para reconstruir a seção teórica por defeitos imputáveis ao Empreiteiro. Medir-se-á a escavação uma vez realizada e antes de que sobre esta se efetue algum tipo de enchimento. Se o Empreiteiro fechasse a escavação antes de verificada a medição, entender-se-á que se sujeita ao que unilateralmente determine o diretor de fiscalização de obra.
Critérios considerados na determinação do preço da unidade de obra: O preço não inclui o transporte dos materiais escavados.

| Código | Un | Descrição | Rendimento | Preço | Importância |
|---|---|---|---|---|---|
| mq01pan010a | h | Pá carregadeira sobre pneus de 120 kW/1,9 m³. (equipamento) | 0.071 | 113.28 | 8.04 |
| mo113 | h | Auxiliar de serviços gerais. (mão de obra) | 0.010 | 20.96 | 0.21 |
| % | % | Custos diretos complementares | 2 % | 8.25 | 0.17 |
|  |  | Custos diretos |  |  | 8.42 |
