# Piso térreo ventilado de concreto armado de 20+4 cm de altura

- Propriedade do ficheiro: CYPE INGENIEROS, S.A.
- Formato: FIEBDC-3/2002
- Âmbito geográfico: Brasil
- Custos indiretos: 3.00 %
- Despesas gerais: 13.00 %
- Lucro: 6.00 %
- IVA: 17.00 %

## A Preparação do terreno

### AN Nivelamento

#### ANS Lastros

**ANS020** m² Piso térreo ventilado de concreto armado de 20+4 cm de altura, sobre fôrmas perdidas de polipropileno reciclado, realizado com concreto C25 classe de agressividade ambiental II e tipo de ambiente urbano, brita 1, consistência S100 preparado em obra, e concretagem com meios manuais, e tela eletrossoldada Q 196 de aço CA-60 sobre separadores certificados, em camada de compressão de 4 cm de espessura.
Formação de piso térreo ventilado de concreto armado de 20+4 cm de altura, sobre fôrmas perdidas de polipropileno reciclado, realizado com concreto C25 classe de agressividade ambiental II e tipo de ambiente urbano, brita 1, consistência S100 preparado em obra, e concretagem com meios manuais, e tela eletrossoldada Q 196 10x10 mm de aço CA-60 como armadura de distribuição, colocada sobre separadores certificados em camada de compressão de 4 cm de espessura; apoiada toda ela sobre lastro de concreto (não incluída neste preço). Inclusive parte proporcional de cortes de peças, tratamento de encontros, realização de orifícios para a passagem de tubos de ventilação, canalizações e tubulações das instalações, colocação de um painel de poliestireno expandido de 3 cm de espessura para a execução de juntas de retração, encaixe ou ligação dos elementos exteriores (caixas, ralos, sifões de piso, etc.) das redes de instalações executadas sob o piso térreo e cura do concreto.
Inclui: Marcação da disposição das peças. Colocação e montagem das peças. Tratamento de encontros. Realização dos orifícios de passagem. Colocação dos elementos para passagem de instalações. Colocação da tela eletrossoldada. Preparação do concreto. Concretagem e compactação do concreto. Nivelamento da camada de compressão. Cura do concreto.
Critério de medição de projeto: Superfície medida segundo documentação gráfica de Projeto.
Critério de quantitativos de obra: Medir-se-á a superfície realmente executada segundo especificações de Projeto, sem deduzir a superfície ocupada pelos pilares situados dentro do seu perímetro.

| Código | Un | Descrição | Rendimento | Preço | Importância |
|---|---|---|---|---|---|
| mt07cid010j | m² | Fôrmas perdidas de polipropileno reciclado, de 50x50x20 cm, para bases de pavimentação e lajes térreas ventiladas. (material) | 1.050 | 5.39 | 5.66 |
| mt07aco070f | kg | Aço em barras nervuradas, CA-50, diâmetros vários, segundo ABNT NBR 7480. (material) | 2.000 | 0.94 | 1.88 |
| mt08var050 | kg | Arame galvanizado para atar, de 1,30 mm de diâmetro. (material) | 0.010 | 0.60 | 0.01 |
| mt07ame060ega | m² | Tela eletrossoldada Q 196 10x10 cm, com fios longitudinais de 5 mm de diâmetro e fios transversais de 5,0 mm de diâmetro, aço CA-60, segundo ABNT NBR 7481. (material) | 1.100 | 4.00 | 4.40 |
| mt08aaa010a | m³ | Água. (material) | 0.020 | 0.82 | 0.02 |
| mt01arg002a | m³ | Areia média lavada. (material) | 0.060 | 24.96 | 1.50 |
| mt01arg003b | m³ | Pedra britada tipo 1. (material) | 0.071 | 24.52 | 1.74 |
| mt08cem002 | kg | Cimento cinza em sacos. (material) | 33.334 | 0.14 | 4.67 |
| mt07aco020o | Un | Separador certificado para tela eletrossoldada. (material) | 1.000 | 0.04 | 0.04 |
| mt16pea020c | m² | Painel rígido de poliestireno expandido, borda lateral reto, de 30 mm de espessura, resistência térmica 0,8 m²K/W, condutibilidade térmica 0,036 W/(mK), para junta de dilatação. (material) | 0.092 | 2.04 | 0.19 |
| mq06vib020 | h | Régua vibradora de 3 m. (equipamento) | 0.082 | 2.54 | 0.21 |
| mq06hor010 | h | Betoneira. (equipamento) | 0.058 | 0.91 | 0.05 |
| op00sie010 |  | Serra tico-tico. | 1.000 | 0.00 | 0.00 |
| op00amo010 |  | Esmerilhadeira. | 1.000 | 0.00 | 0.00 |
| au00auh040 |  | Vibrador de concreto, elétrico. | 1.000 | 0.00 | 0.00 |
| mo044 | h | Montador de fôrmas. (mão de obra) | 0.013 | 18.71 | 0.24 |
| mo091 | h | Ajudante de montador de fôrmas. (mão de obra) | 0.013 | 15.11 | 0.20 |
| mo043 | h | Armador. (mão de obra) | 0.023 | 18.71 | 0.43 |
| mo090 | h | Ajudante de armador. (mão de obra) | 0.023 | 15.11 | 0.35 |
| % | % | Custos diretos complementares | 2 % | 21.59 | 0.43 |
|  |  | Custos diretos |  |  | 22.02 |
