# Caixa de passagem enterrada

- Propriedade do ficheiro: CYPE INGENIEROS, S.A.
- Formato: FIEBDC-3/2002
- Âmbito geográfico: Brasil
- Moeda: BRL
- Custos indiretos: 3.00 %
- Despesas gerais: 13.00 %
- Lucro: 6.00 %
- IVA: 17.00 %

## A Preparação do terreno

### AS Redes de drenagem horizontais

#### ASA Caixas

**ASA011** Un Caixa de passagem enterrada, de concreto simples "in loco" C30 classe de agressividade ambiental III e tipo de ambiente industrial, brita 1, consistência S50, de dimensões interiores 60x60x60 cm, sobre base de concreto simples de 15 cm de espessura, formação de caimento mínimo de 1,00% para a drenagem de águas residuais e 0,50% para a drenagem de águas pluviais, com o mesmo tipo de concreto, fechada superiormente com marco e tampa de ferro fundido carga de ruptura 125 kN; escavação prévia com meios mecânicos e posterior enchimento do tardoz com material granular. Inclusive molde reutilizável de chapa metálica amortizável em 20 utilizações e peças de PVC para junções, cortadas longitudinalmente.
Caixa de passagem enterrada, de concreto simples "in loco" C30 classe de agressividade ambiental III e tipo de ambiente industrial, brita 1, consistência S50, de dimensões interiores 60x60x60 cm, sobre base de concreto simples de 15 cm de espessura, formação de caimento mínimo de 1,00% para a drenagem de águas residuais e 0,50% para a drenagem de águas pluviais, com o mesmo tipo de concreto, fechada superiormente com marco e tampa de ferro fundido carga de ruptura 125 kN; escavação prévia com meios mecânicos e posterior enchimento do tardoz com material granular. Inclusive molde reutilizável de chapa metálica amortizável em 20 utilizações e peças de PVC para junções, cortadas longitudinalmente.
Inclui: Marcação. Escavação com meios mecânicos. Eliminação das terras soltas do fundo da escavação. Concretagem e compactação do concreto na execução da base. Colocação do molde reutilizável. Concretagem e compactação do concreto na execução da caixa. Remoção do molde. Ligação dos coletores à caixa. Enchimento de concreto para formação de caimentos. Colocação da tampa e dos acessórios. Enchimento do tardoz. Verificação do seu correto funcionamento.
Critério de medição de projeto: Número de unidades previstas, segundo documentação gráfica de Projeto.
Critério de quantitativos de obra: Medir-se-á o número de unidades realmente executadas segundo especificações de Projeto.

| Código | Un | Descrição | Rendimento | Preço | Importância |
|---|---|---|---|---|---|
| mt10hmf060sza | m³ | Concreto simples C30 classe de agressividade ambiental III e tipo de ambiente industrial, brita 1, consistência S50, dosado em central, segundo ABNT NBR 8953. (material) | 0.349 | 340.99 | 119.01 |
| mt11var110 | Un | Conjunto de peças de PVC para realizar no fundo da caixa de passagem, as aberturas correspondentes. (material) | 1.000 | 16.07 | 16.07 |
| mt08epr030c | Un | Molde reutilizável para execução de caixas de seção quadrada de 60x60x60 cm, de chapa metálica, inclusive acessórios de montagem. (material) | 0.050 | 831.17 | 41.56 |
| mt11tfa010c | Un | Marco e tampa de ferro fundido, 60x60 cm, para caixa visitável, carga de ruptura 125 kN. (material) | 1.000 | 150.29 | 150.29 |
| mt01arr010a | t | Brita de pedreira, de 19 a 25 mm de diâmetro. (material) | 0.581 | 18.42 | 10.70 |
| mq01ret020b | h | Retroescavadeira sobre pneus, de 70 kW. (equipamento) | 0.082 | 102.84 | 8.43 |
| au00auh040 |  | Vibrador de concreto, elétrico. | 1.000 | 0.00 | 0.00 |
| mo020 | h | Pedreiro. (mão de obra) | 1.156 | 24.01 | 27.76 |
| mo113 | h | Auxiliar de serviços gerais. (mão de obra) | 0.874 | 20.96 | 18.32 |
| % | % | Custos diretos complementares | 2 % | 392.14 | 7.84 |
|  |  | Custos diretos |  |  | 399.98 |
