# Caixa com ralo sifonado e escoamento direto lateral enterrada

- Propriedade do ficheiro: CYPE INGENIEROS, S.A.
- Formato: FIEBDC-3/2002
- Âmbito geográfico: Brasil
- Moeda: BRL
- Custos indiretos: 3.00 %
- Despesas gerais: 13.00 %
- Lucro: 6.00 %
- IVA: 17.00 %

## A Preparação do terreno

### AS Redes de drenagem horizontais

#### ASA Caixas

**ASA011** Un Caixa com ralo sifonado e escoamento direto lateral enterrada, de concreto simples "in loco" C30 classe de agressividade ambiental III e tipo de ambiente industrial, brita 1, consistência S50, de dimensões interiores 60x60x60 cm, sobre base de concreto simples de 15 cm de espessura, formação de caimento mínimo de 1,00% para a drenagem de águas residuais e 0,50% para a drenagem de águas pluviais, com o mesmo tipo de concreto, fechada superiormente com tampa pré-fabricada de concreto armado com fecho hermético à passagem dos odores mefíticos. Inclusive molde reutilizável de chapa metálica amortizável em 20 utilizações e ralo sifonado pré-fabricado de concreto com saída horizontal de 90/110 mm e grelha certificada de PVC, sobre base de concreto.
Caixa com ralo sifonado e escoamento direto lateral enterrada, de concreto simples "in loco" C30 classe de agressividade ambiental III e tipo de ambiente industrial, brita 1, consistência S50, de dimensões interiores 60x60x60 cm, sobre base de concreto simples de 15 cm de espessura, formação de caimento mínimo de 1,00% para a drenagem de águas residuais e 0,50% para a drenagem de águas pluviais, com o mesmo tipo de concreto, fechada superiormente com tampa pré-fabricada de concreto armado com fecho hermético à passagem dos odores mefíticos. Inclusive molde reutilizável de chapa metálica amortizável em 20 utilizações e ralo sifonado pré-fabricado de concreto com saída horizontal de 90/110 mm e grelha certificada de PVC, sobre base de concreto.
Inclui: Marcação. Concretagem e compactação do concreto na execução da base. Colocação do molde reutilizável. Concretagem e compactação do concreto na execução da caixa. Remoção do molde. Ligação dos coletores à caixa. Enchimento de concreto para formação de caimentos. Colocação do ralo sifonado no cubo de concreto e montagem da grelha do ralo. Colocação da tampa e dos acessórios. Verificação do seu correto funcionamento.
Critério de medição de projeto: Número de unidades previstas, segundo documentação gráfica de Projeto.
Critério de quantitativos de obra: Medir-se-á o número de unidades realmente executadas segundo especificações de Projeto.
Critérios considerados na determinação do preço da unidade de obra: O preço não inclui a escavação nem o enchimento do tardoz.

| Código | Un | Descrição | Rendimento | Preço | Importância |
|---|---|---|---|---|---|
| mt10hmf060sza | m³ | Concreto simples C30 classe de agressividade ambiental III e tipo de ambiente industrial, brita 1, consistência S50, dosado em central, segundo ABNT NBR 8953. (material) | 0.359 | 340.99 | 122.42 |
| mt08epr030c | Un | Molde reutilizável para execução de caixas de seção quadrada de 60x60x60 cm, de chapa metálica, inclusive acessórios de montagem. (material) | 0.050 | 831.17 | 41.56 |
| mt11arf010b | Un | Tampa de concreto armado pré-fabricada, 60x60x5 cm. (material) | 1.000 | 47.25 | 47.25 |
| mt11sup050b | Un | Ralo sifonado pré-fabricado de concreto, saída horizontal, com grelha certificada de PVC, 250x250 mm e 90/110 mm de diâmetro de saída. (material) | 1.000 | 42.12 | 42.12 |
| au00auh040 |  | Vibrador de concreto, elétrico. | 1.000 | 0.00 | 0.00 |
| mo020 | h | Pedreiro. (mão de obra) | 1.252 | 24.01 | 30.06 |
| mo113 | h | Auxiliar de serviços gerais. (mão de obra) | 0.897 | 20.96 | 18.80 |
| % | % | Custos diretos complementares | 2 % | 302.21 | 6.04 |
|  |  | Custos diretos |  |  | 308.25 |
