# Caixa com sifão enterrada

- Propriedade do ficheiro: CYPE INGENIEROS, S.A.
- Formato: FIEBDC-3/2002
- Âmbito geográfico: Brasil
- Moeda: BRL
- Custos indiretos: 3.00 %
- Despesas gerais: 13.00 %
- Lucro: 6.00 %
- IVA: 17.00 %

## A Preparação do terreno

### AS Redes de drenagem horizontais

#### ASA Caixas

**ASA011** Un Caixa com sifão enterrada, de concreto simples "in loco" C30 classe de agressividade ambiental III e tipo de ambiente industrial, brita 1, consistência S50, de dimensões interiores 60x60x60 cm, sobre base de concreto simples de 15 cm de espessura, com sifão formado por uma curva de 87°30' de PVC comprida, fechada superiormente com marco e tampa de ferro fundido carga de ruptura 125 kN; escavação prévia com meios mecânicos e posterior enchimento do tardoz com material granular. Inclusive molde reutilizável de chapa metálica amortizável em 20 utilizações.
Caixa com sifão enterrada, de concreto simples "in loco" C30 classe de agressividade ambiental III e tipo de ambiente industrial, brita 1, consistência S50, de dimensões interiores 60x60x60 cm, sobre base de concreto simples de 15 cm de espessura, com sifão formado por uma curva de 87°30' de PVC comprida, fechada superiormente com marco e tampa de ferro fundido carga de ruptura 125 kN; escavação prévia com meios mecânicos e posterior enchimento do tardoz com material granular. Inclusive molde reutilizável de chapa metálica amortizável em 20 utilizações.
Inclui: Marcação. Escavação com meios mecânicos. Eliminação das terras soltas do fundo da escavação. Concretagem e compactação do concreto na execução da base. Colocação do molde reutilizável. Concretagem e compactação do concreto na execução da caixa. Remoção do molde. Ligação dos coletores à caixa. Colocação da curva de PVC. Colocação da tampa e dos acessórios. Enchimento do tardoz. Verificação do seu correto funcionamento.
Critério de medição de projeto: Número de unidades previstas, segundo documentação gráfica de Projeto.
Critério de quantitativos de obra: Medir-se-á o número de unidades realmente executadas segundo especificações de Projeto.

| Código | Un | Descrição | Rendimento | Preço | Importância |
|---|---|---|---|---|---|
| mt10hmf060sza | m³ | Concreto simples C30 classe de agressividade ambiental III e tipo de ambiente industrial, brita 1, consistência S50, dosado em central, segundo ABNT NBR 8953. (material) | 0.329 | 340.99 | 112.19 |
| mt11ppl030a | Un | Curva 87°30' de PVC liso, D=125 mm. (material) | 1.000 | 24.78 | 24.78 |
| mt08epr030c | Un | Molde reutilizável para execução de caixas de seção quadrada de 60x60x60 cm, de chapa metálica, inclusive acessórios de montagem. (material) | 0.050 | 831.17 | 41.56 |
| mt11tfa010c | Un | Marco e tampa de ferro fundido, 60x60 cm, para caixa visitável, carga de ruptura 125 kN. (material) | 1.000 | 150.29 | 150.29 |
| mt01arr010a | t | Brita de pedreira, de 19 a 25 mm de diâmetro. (material) | 0.581 | 18.42 | 10.70 |
| mq01ret020b | h | Retroescavadeira sobre pneus, de 70 kW. (equipamento) | 0.082 | 102.84 | 8.43 |
| au00auh040 |  | Vibrador de concreto, elétrico. | 1.000 | 0.00 | 0.00 |
| mo020 | h | Pedreiro. (mão de obra) | 1.194 | 24.01 | 28.67 |
| mo113 | h | Auxiliar de serviços gerais. (mão de obra) | 0.901 | 20.96 | 18.88 |
| % | % | Custos diretos complementares | 2 % | 395.50 | 7.91 |
|  |  | Custos diretos |  |  | 403.41 |
