# Poço de fundação de concreto ciclópico

- Propriedade do ficheiro: CYPE INGENIEROS, S.A.
- Formato: FIEBDC-3/2002
- Âmbito geográfico: Brasil
- Custos indiretos: 3.00 %
- Despesas gerais: 13.00 %
- Lucro: 6.00 %
- IVA: 17.00 %

## C Fundações

### CM Semi-profundas

#### CMP Poços de fundação

**CMP010** m³ Poço de fundação de concreto ciclópico, realizado com concreto C10 brita 2, consistência S100 preparado em obra e concretagem com meios manuais (60% de volume) e pedra de mão (pedra de mão (pedra de mão (pedra de mão (rachão)))) de tamanho máximo 40 cm (40% de volume).
Formação de poço de fundação de concreto ciclópico, realizado com concreto C10 brita 2, consistência S100 preparado em obra e concretagem com meios manuais (60% de volume) e pedra de mão (pedra de mão (pedra de mão (pedra de mão (rachão)))) de tamanho máximo 40 cm (40% de volume). Incluindo parte proporcional de compactação e cura do concreto.
Inclui: Marcação da disposição das sapatas e dos pilares ou outros elementos estruturais que apoiem nas mesmas. Concretagem e compactação do concreto. Colocação das pedras no concreto fresco. Coroamento e nivelamento da fundação. Cura do concreto.
Critério de medição de projeto: Volume teórico, segundo documentação gráfica de Projeto.
Critério de quantitativos de obra: Medir-se-á o volume teórico executado segundo especificações de Projeto, sem incluir os incrementos por excessos de escavação não autorizados.

| Código | Un | Descrição | Rendimento | Preço | Importância |
|---|---|---|---|---|---|
| mt08aaa010a | m³ | Água. (material) | 0.127 | 1.54 | 0.20 |
| mt01arg002 | m³ | Areia média lavada. (material) | 0.376 | 39.43 | 14.83 |
| mt01arg003c | m³ | Pedra britada tipo 2. (material) | 0.588 | 38.83 | 22.83 |
| mt08cem002 | kg | Cimento cinza em sacos. (material) | 134.123 | 0.21 | 28.17 |
| mt01arg110f | m³ | Pedra de mão (pedra de mão (rachão)) de tamanho máximo 40 cm. (material) | 0.400 | 28.23 | 11.29 |
| mq06hor010 | h | Betoneira. (equipamento) | 0.397 | 1.72 | 0.68 |
| au00auh040 |  | Vibrador de concreto, elétrico. | 1.000 | 0.00 | 0.00 |
| mo044 | h | Oficial de 1ª de estruturas de concreto armado, em trabalhos de concretagem. (mão de obra) | 0.117 | 6.50 | 0.76 |
| mo090 | h | Ajudante de estruturas de concreto armado, em trabalhos de concretagem. (mão de obra) | 0.117 | 4.03 | 0.47 |
| mo111 | h | Auxiliar de serviços gerais. (mão de obra) | 2.159 | 3.68 | 7.95 |
| mo110 | h | Servente de pedreiro. (mão de obra) | 1.284 | 3.76 | 4.83 |
| % | % | Custos diretos complementares | 2 % | 92.01 | 1.84 |
|  |  | Custos diretos |  |  | 93.85 |
