# Estaca de concreto armado

- Propriedade do ficheiro: CYPE INGENIEROS, S.A.
- Formato: FIEBDC-3/2002
- Âmbito geográfico: Brasil
- Custos indiretos: 3.00 %
- Despesas gerais: 13.00 %
- Lucro: 6.00 %
- IVA: 16.00 %

## C Fundações

### CP Estacas

#### CPI "In situ"

**CPI020** m Estaca de concreto armado, de deslocamento com ponteira, diâmetro 35 cm, realizada com concreto C25 classe de agressividade ambiental II e tipo de ambiente urbano, tamanho máximo do agregado 12,5 mm, consistência S160 dosado em central, e concretagem desde caminhão através de tubo Tremie, e aço CA-50, quantidade 5,65 kg/m.
Formação de estaca de fundação de concreto armado de 35 cm de diâmetro, para grupo de estacas. Executada por deslocamento de terras através de sistema mecânico de cravação de tubo moldador recuperável, provido no seu extremo inferior de uma ponteira metálica e posterior concretagem contínua da estaca. Realizada com concreto C25 classe de agressividade ambiental II e tipo de ambiente urbano, tamanho máximo do agregado 12,5 mm, consistência S160 dosado em central, e concretagem desde caminhão através de tubo Tremie, e aço CA-50, com uma quantidade aproximada de 5,65 kg/m. Incluindo p/p de separadores, transporte, instalação, montagem e desmontagem de equipamento mecânico.
Inclui: Todas. Marcação da disposição e traçado dos eixos dos grupos de pilares. Cravação do tubo com ponteira no extremo. Colocação da armadura. Colocação em obra do concreto. Extração do tubo moldador simultaneamente com a compactação do concreto. Limpeza e retirada de sobrantes.
Critério de medição de projeto: Comprimento medido segundo documentação gráfica de Projeto, desde a ponta até à face inferior do bloco de coroamento, incrementado em um metro pela formação do bolbo.
Critério de quantitativos de obra: Medir-se-á o comprimento, verificado no terreno antes de betonar, da estaca realmente executada segundo especificações de Projeto, desde a ponta até à face inferior do bloco de coroamento, sem incluir o excesso de concreto consumido sobre o volume teórico correspondente ao diâmetro nominal da estaca.

| Código | Un | Descrição | Rendimento | Preço | Importância |
|---|---|---|---|---|---|
| mt07aco020m | Un | Separador homologado para estacas. (material) | 3.000 | 0.08 | 0.24 |
| mt07aco070f | kg | Aço em barras nervuradas, CA-50, elaborado em oficina e colocado em obra, diâmetros vários, segundo ABNT NBR 7480. (material) | 5.650 | 1.40 | 7.91 |
| mt10haf080ide | m³ | Concreto C25 classe de agressividade ambiental II e tipo de ambiente urbano, tamanho máximo do agregado 12,5 mm, consistência S160, dosado em central, segundo ABNT NBR 8953. (material) | 0.110 | 116.97 | 12.87 |
| mq03pii102a | m | Perfuração e colocação de materiais, com equipamento e maquinário, para estaca de deslocamento com ponteira, de 35 cm de diâmetro. (equipamento) | 1.005 | 14.68 | 14.75 |
| mq03pii010a | Un | Transporte, colocação em obra e retirada de equipamento mecânico para perfuração de estaca de deslocamento com ponteira, limpeza e retirada de sobrantes. (equipamento) | 0.002 | 3614.26 | 7.23 |
| au00auh020 |  | Cana para descarga do concreto. | 1.000 | 0.00 | 0.00 |
| au00auh050 |  | Tubo Tremie. | 1.000 | 0.00 | 0.00 |
| mo040 | h | Oficial de 1ª de estruturas de concreto armado. (mão de obra) | 0.466 | 5.94 | 2.77 |
| mo083 | h | Ajudante de oficial de estruturas de concreto armado. (mão de obra) | 0.466 | 3.69 | 1.72 |
| % | % | Custos diretos complementares | 2 % | 47.49 | 0.95 |
|  |  | Custos diretos |  |  | 48.44 |
