# Estaca de concreto armado

- Propriedade do ficheiro: CYPE INGENIEROS, S.A.
- Formato: FIEBDC-3/2002
- Âmbito geográfico: Brasil
- Custos indiretos: 3.00 %
- Despesas gerais: 13.00 %
- Lucro: 6.00 %
- IVA: 16.00 %

## C Fundações

### CP Estacas

#### CPI "In situ"

**CPI050** m Estaca de concreto armado, de extração com molde perdido, diâmetro 55 cm, realizada com concreto C25 classe de agressividade ambiental II e tipo de ambiente urbano, tamanho máximo do agregado 12,5 mm, consistência S160 dosado em central, e concretagem desde caminhão através de tubo Tremie, e aço CA-50, quantidade 8,1 kg/m.
Formação de estaca de fundação de concreto armado de 55 cm de diâmetro, para grupo de estacas. Executada por extração de terras através de sistema mecânico que se desloca no interior de um tubo moldador perdido e posterior concretagem contínua da estaca. Realizada com concreto C25 classe de agressividade ambiental II e tipo de ambiente urbano, tamanho máximo do agregado 12,5 mm, consistência S160 dosado em central, e concretagem desde caminhão através de tubo Tremie, e aço CA-50, com uma quantidade aproximada de 8,1 kg/m. Incluindo p/p de separadores, transporte, instalação, montagem e desmontagem de equipamento mecânico.
Inclui: Todas. Marcação da disposição e traçado dos eixos dos grupos de pilares. Cravação do tubo acompanhando a escavação. Colocação da armadura. Colocação em obra do concreto. Limpeza e retirada de sobrantes.
Critério de medição de projeto: Comprimento medido segundo documentação gráfica de Projeto.
Critério de quantitativos de obra: Medir-se-á o comprimento, verificado no terreno antes de betonar, da estaca realmente executada segundo especificações de Projeto, desde a ponta até à face inferior do bloco de coroamento, sem incluir o excesso de concreto consumido sobre o volume teórico correspondente ao diâmetro nominal da estaca.

| Código | Un | Descrição | Rendimento | Preço | Importância |
|---|---|---|---|---|---|
| mt07aco020m | Un | Separador homologado para estacas. (material) | 3.000 | 0.08 | 0.24 |
| mt07pil010b | m | Tubo de aço, de 55 cm de diâmetro e 2 mm de espessura. (material) | 1.050 | 48.11 | 50.52 |
| mt07aco070f | kg | Aço em barras nervuradas, CA-50, elaborado em oficina e colocado em obra, diâmetros vários, segundo ABNT NBR 7480. (material) | 8.100 | 1.40 | 11.34 |
| mt10haf080ide | m³ | Concreto C25 classe de agressividade ambiental II e tipo de ambiente urbano, tamanho máximo do agregado 12,5 mm, consistência S160, dosado em central, segundo ABNT NBR 8953. (material) | 0.240 | 116.97 | 28.07 |
| mq03pii105b | m | Perfuração e colocação de materiais, com equipamento e maquinário, para estaca de extração com molde perdido, de 55 cm de diâmetro. (equipamento) | 1.005 | 66.15 | 66.48 |
| mq03pii010d | Un | Transporte, colocação em obra e retirada de equipamento mecânico para perfuração de estaca de extração com molde perdido, limpeza e retirada de sobrantes. (equipamento) | 0.002 | 4517.82 | 9.04 |
| au00auh020 |  | Cana para descarga do concreto. | 1.000 | 0.00 | 0.00 |
| au00auh050 |  | Tubo Tremie. | 1.000 | 0.00 | 0.00 |
| mo040 | h | Oficial de 1ª de estruturas de concreto armado. (mão de obra) | 2.074 | 5.94 | 12.32 |
| mo083 | h | Ajudante de oficial de estruturas de concreto armado. (mão de obra) | 2.074 | 3.69 | 7.65 |
| % | % | Custos diretos complementares | 2 % | 185.66 | 3.71 |
|  |  | Custos diretos |  |  | 189.37 |
