# Estaca de concreto armado

- Propriedade do ficheiro: CYPE INGENIEROS, S.A.
- Formato: FIEBDC-3/2002
- Âmbito geográfico: Brasil
- Custos indiretos: 3.00 %
- Despesas gerais: 13.00 %
- Lucro: 6.00 %
- IVA: 16.00 %

## C Fundações

### CP Estacas

#### CPI "In situ"

**CPI060** m Estaca de concreto armado, perfurada sem molde, com lamas tixotrópicas, diâmetro 45 cm, realizada com concreto C25 classe de agressividade ambiental II e tipo de ambiente urbano, tamanho máximo do agregado 12,5 mm, consistência S160 dosado em central, e concretagem desde caminhão através de tubo Tremie, e aço CA-50, quantidade 6,9 kg/m.
Formação de estaca de fundação de concreto armado de 45 cm de diâmetro, para grupo de estacas. Executada por extração de terras através de sistema mecânico (perfuração com colher), sem molde, com lamas tixotrópicas (betonita) como contenção das paredes e posterior concretagem contínua da estaca. Realizada com concreto C25 classe de agressividade ambiental II e tipo de ambiente urbano, tamanho máximo do agregado 12,5 mm, consistência S160 dosado em central, e concretagem desde caminhão através de tubo Tremie, e aço CA-50, com uma quantidade aproximada de 6,9 kg/m. Incluindo p/p de separadores, transporte, instalação, montagem e desmontagem de equipamento mecânico.
Inclui: Marcação da disposição e traçado dos eixos dos grupos de pilares. Perfuração do terreno com utilização de lamas tixotrópicas para contenção das paredes. Colocação da armadura. Colocação em obra do concreto. Extração das lamas em simultâneo com a concretagem. Limpeza e retirada de sobrantes.
Critério de medição de projeto: Comprimento medido segundo documentação gráfica de Projeto, incrementado em um metro pela formação do bolbo.
Critério de quantitativos de obra: Medir-se-á o comprimento, verificado no terreno antes de betonar, da estaca realmente executada segundo especificações de Projeto, desde a ponta até à face inferior do bloco de coroamento, sem incluir o excesso de concreto consumido sobre o volume teórico correspondente ao diâmetro nominal da estaca.

| Código | Un | Descrição | Rendimento | Preço | Importância |
|---|---|---|---|---|---|
| mt07aco020m | Un | Separador homologado para estacas. (material) | 3.000 | 0.08 | 0.24 |
| mt07aco070f | kg | Aço em barras nervuradas, CA-50, elaborado em oficina e colocado em obra, diâmetros vários, segundo ABNT NBR 7480. (material) | 6.900 | 1.40 | 9.66 |
| mt08var010 | kg | Lama tixotrópica (betonita). (material) | 4.000 | 0.75 | 3.00 |
| mt10haf080ide | m³ | Concreto C25 classe de agressividade ambiental II e tipo de ambiente urbano, tamanho máximo do agregado 12,5 mm, consistência S160, dosado em central, segundo ABNT NBR 8953. (material) | 0.200 | 116.97 | 23.39 |
| mq03pii106a | m | Perfuração e colocação de materiais, com equipamento e maquinário, para estaca perfurada sem molde com lamas tixotrópicas, de 45 cm de diâmetro. (equipamento) | 1.005 | 29.41 | 29.56 |
| mq03pii010e | Un | Transporte, colocação em obra e retirada de equipamento mecânico para perfuração de estaca perfurada sem molde com lamas tixotrópicas, limpeza e retirada de sobrantes. (equipamento) | 0.002 | 5722.82 | 11.45 |
| au00auh020 |  | Cana para descarga do concreto. | 1.000 | 0.00 | 0.00 |
| au00auh050 |  | Tubo Tremie. | 1.000 | 0.00 | 0.00 |
| mo040 | h | Oficial de 1ª de estruturas de concreto armado. (mão de obra) | 0.921 | 5.94 | 5.47 |
| mo083 | h | Ajudante de oficial de estruturas de concreto armado. (mão de obra) | 0.921 | 3.69 | 3.40 |
| % | % | Custos diretos complementares | 2 % | 86.17 | 1.72 |
|  |  | Custos diretos |  |  | 87.89 |
