# Estaca de concreto armado

- Propriedade do ficheiro: CYPE INGENIEROS, S.A.
- Formato: FIEBDC-3/2002
- Âmbito geográfico: Brasil
- Custos indiretos: 3.00 %
- Despesas gerais: 13.00 %
- Lucro: 6.00 %
- IVA: 16.00 %

## C Fundações

### CP Estacas

#### CPI "In situ"

**CPI080** m Estaca de concreto armado, de trado contínuo concretada por tubo central do trado, diâmetro 35 cm, realizada com concreto C25 classe de agressividade ambiental II e tipo de ambiente urbano, tamanho máximo do agregado 12,5 mm, consistência S160 dosado em central, e concretagem desde caminhão a bomba estacionária, e aço CA-50, quantidade 5,6 kg/m.
Formação de estaca de fundação de concreto armado de 35 cm de diâmetro, para grupo de estacas. Executada por perfuração de terras através de sistema mecânico, sem entivação e posterior concretagem contínua por bombeamento através do tubo central do trado da estaca. Realizada com concreto C25 classe de agressividade ambiental II e tipo de ambiente urbano, tamanho máximo do agregado 12,5 mm, consistência S160 dosado em central, e concretagem desde caminhão a bomba estacionaria, e aço CA-50, com uma quantidade aproximada de 5,6 kg/m. Incluindo p/p de separadores, transporte, instalação, montagem e desmontagem de equipamento mecânico.
Inclui: Marcação da disposição e traçado dos eixos dos grupos de pilares. Perfuração por rotação do terreno. Extração do trado simultaneamente com a colocação do concreto. Colocação da armadura no concreto fresco. Limpeza e retirada de sobrantes.
Critério de medição de projeto: Comprimento medido segundo documentação gráfica de Projeto, incrementado em um metro pela formação do bolbo.
Critério de quantitativos de obra: Medir-se-á o comprimento, verificado no terreno antes de betonar, da estaca realmente executada segundo especificações de Projeto, desde a ponta até à face inferior do bloco de coroamento, sem incluir o excesso de concreto consumido sobre o volume teórico correspondente ao diâmetro nominal da estaca.

| Código | Un | Descrição | Rendimento | Preço | Importância |
|---|---|---|---|---|---|
| mt07aco020m | Un | Separador homologado para estacas. (material) | 3.000 | 0.08 | 0.24 |
| mt07aco070f | kg | Aço em barras nervuradas, CA-50, elaborado em oficina e colocado em obra, diâmetros vários, segundo ABNT NBR 7480. (material) | 5.600 | 1.40 | 7.84 |
| mt10haf080ide | m³ | Concreto C25 classe de agressividade ambiental II e tipo de ambiente urbano, tamanho máximo do agregado 12,5 mm, consistência S160, dosado em central, segundo ABNT NBR 8953. (material) | 0.125 | 116.97 | 14.62 |
| mq03pii108a | m | Perfuração e colocação de materiais, com equipamento e maquinário, para estaca de trado contínuo concretada por tubo central do trado, de 35 cm de diâmetro. (equipamento) | 1.005 | 12.00 | 12.06 |
| mq03pii010g | Un | Transporte, colocação em obra e retirada de equipamento mecânico para perfuração de estaca de trado contínuo concretada por tubo central do trado, limpeza e retirada de sobrantes. (equipamento) | 0.002 | 3614.26 | 7.23 |
| mq06bhe020 | h | Bomba estacionária, para bombeamento de concreto. (equipamento) | 0.052 | 45.82 | 2.38 |
| au00auh020 |  | Cana para descarga do concreto. | 1.000 | 0.00 | 0.00 |
| mo040 | h | Oficial de 1ª de estruturas de concreto armado. (mão de obra) | 0.489 | 5.94 | 2.90 |
| mo083 | h | Ajudante de oficial de estruturas de concreto armado. (mão de obra) | 0.489 | 3.69 | 1.80 |
| % | % | Custos diretos complementares | 2 % | 49.07 | 0.98 |
|  |  | Custos diretos |  |  | 50.05 |
