# Arrasamento de cabeça de estaca de concreto armado, de 50 cm de diâmetro, com compressor com martelo pneumático e carga mecânica dos escombros em caminhão ou caçamba

- Propriedade do ficheiro: CYPE INGENIEROS, S.A.
- Formato: FIEBDC-3/2002
- Âmbito geográfico: Brasil
- Custos indiretos: 3.00 %
- Despesas gerais: 13.00 %
- Lucro: 6.00 %
- IVA: 17.00 %

## C Fundações

### CP Profundas

#### CPI Estacas moldadas "in loco"

**CPI200** m Arrasamento de cabeça de estaca de concreto armado, de 50 cm de diâmetro, com compressor com martelo pneumático e carga mecânica dos escombros em caminhão ou caçamba.
Arrasamento de cabeça de estaca de concreto armado, de 50 cm de diâmetro, através do picagem do concreto da cabeça da estaca que não reúne as características mecânicas necessárias, com compressor com martelo pneumático. Inclusive limpeza e carga mecânica dos escombros procedentes do arrasamento em caminhão ou caçamba.
Inclui: Arrasamento. Dobragem de armaduras. Limpeza e carga mecânica do entulho procedente do saneamento da cabeça em caminhão ou caçamba.
Critério de medição de projeto: Comprimento medido segundo documentação gráfica de Projeto.
Critério de quantitativos de obra: Medir-se-á o comprimento realmente executado segundo especificações de Projeto.

| Código | Un | Descrição | Rendimento | Preço | Importância |
|---|---|---|---|---|---|
| mq05pdm010c | h | Compressor portátil elétrico 9 m³/min de vazão. (equipamento) | 0.293 | 9.93 | 2.91 |
| mq05mai030 | h | Martelo pneumático. (equipamento) | 0.587 | 3.31 | 1.94 |
| mq01exn010i | h | Miniretroescavadeira sobre pneus, de 37,5 kW. (equipamento) | 0.006 | 37.03 | 0.22 |
| mo110 | h | Servente de pedreiro. (mão de obra) | 0.808 | 3.76 | 3.04 |
| mo111 | h | Auxiliar de serviços gerais. (mão de obra) | 0.237 | 3.68 | 0.87 |
| % | % | Custos diretos complementares | 2 % | 8.98 | 0.18 |
|  |  | Custos diretos |  |  | 9.16 |
