# Microestaca "PANTALLAX"

- Propriedade do ficheiro: CYPE INGENIEROS, S.A.
- Formato: FIEBDC-3/2002
- Âmbito geográfico: Brasil
- Custos indiretos: 3.00 %
- Despesas gerais: 13.00 %
- Lucro: 6.00 %
- IVA: 17.00 %

## C Fundações

### CP Profundas

#### CPM Microestacas

**CPM020** m Microestaca "PANTALLAX", até 15 m de comprimento e 114,3 mm de diâmetro nominal, composta de perfil tubular com rosca, de aço ISO 11960 N-80, com limite elástico 562 N/mm², de 60,3 mm de diâmetro exterior e 5,5 mm de espessura, e calda de cimento CEM I 42,5N, com uma relação água/cimento de 0,4 dosificada em peso, derramada pelo interior da armadura através de sistema de injeção única global (IU); para fundação.
Microestaca "PANTALLAX", até 15 m de comprimento e 114,3 mm de diâmetro nominal, composta de perfil tubular com rosca, de aço ISO 11960 N-80, com limite elástico 562 N/mm², de 60,3 mm de diâmetro exterior e 5,5 mm de espessura, e calda de cimento CEM I 42,5N, com uma relação água/cimento de 0,4 dosificada em peso, derramada pelo interior da armadura através de sistema de injeção única global (IU); para fundação. Inclusive parte proporcional de deslocamento do pessoal especializado. deslocamento entre diferentes localizações dentro da mesma obra, limpeza e recolha dos restos de calda sobrantes e outros desperdícios produzidos durante os trabalhos, e carga em caminhão ou caçamba.
Inclui: Limpeza e preparação do local afetado. Marcação. Perfuração do terreno. Colocação da armadura tubular. Injeção da calda de cimento.
Critério de medição de projeto: Comprimento medido segundo documentação gráfica de Projeto, incrementado em um metro pela formação do bolbo.
Critério de quantitativos de obra: Medir-se-á o comprimento, verificado no terreno antes de concretar, da microestaca realmente executada segundo especificações de Projeto, desde a ponta até à face inferior do bloco de coroamento, sem incluir o excesso de calda de cimento consumida sobre o volume teórico correspondente ao diâmetro nominal da microestaca.

| Código | Un | Descrição | Rendimento | Preço | Importância |
|---|---|---|---|---|---|
| mt07mpi020fa | m | Perfil tubular com rosca, para armar microestacas "PANTALLAX", de 60,3 mm de diâmetro exterior e 5,5 mm de espessura, de aço ISO 11960 N-80, com limite elástico 562 N/mm² e carga de ruptura 690 N/mm². (material) | 1.020 | 10.15 | 10.35 |
| mt08cem010c | kg | Cimento Portland CEM I 42,5 N, em sacos. (material) | 25.000 | 0.11 | 2.75 |
| mt08aaa010a | m³ | Água. (material) | 0.010 | 1.54 | 0.02 |
| mq03pva020 | h | Equipamento para injeções profundas, com bomba de baixa pressão e veículo de perfuração. (equipamento) | 0.136 | 212.16 | 28.85 |
| mo041 | h | Oficial de 1ª de estruturas de concreto armado. (mão de obra) | 0.350 | 6.50 | 2.28 |
| mo087 | h | Ajudante de estruturas de concreto armado. (mão de obra) | 0.350 | 4.03 | 1.41 |
| mo111 | h | Auxiliar de serviços gerais. (mão de obra) | 0.175 | 3.68 | 0.64 |
| % | % | Custos diretos complementares | 2 % | 46.30 | 0.93 |
|  |  | Custos diretos |  |  | 47.23 |
