# Estaca pré-fabricada de concreto armado, colocada por cravação, D=32,5 cm, Q=100 t, com ponteira normal

- Propriedade do ficheiro: CYPE INGENIEROS, S.A.
- Formato: FIEBDC-3/2002
- Âmbito geográfico: Brasil
- Custos indiretos: 0.03 %
- Despesas gerais: 13.00 %
- Lucro: 6.00 %
- IVA: 17.00 %

## C Fundações

### CP Profundas

#### CPP Estacas pré-fabricadas

**CPP010** m Estaca pré-fabricada de concreto armado, colocada por cravação, D=32,5 cm, Q=100 t, com ponteira normal.
Fornecimento e colocação de estaca pré-fabricada de concreto armado, D=32,5 cm, Q=100 t, para formação de grupo de estacas, com ponteira normal. Cravação por pancada na cabeça da estaca de 12 m de comprimento máximo, com bate-estacas. Inclusive parte proporcional de transporte, instalação, proteção de aço, paragens, montagem e desmontagem de equipamento mecânico e estacas pré-fabricadas.
Inclui: Marcação da disposição e traçado dos eixos dos grupos de pilares. Levantamento das estacas. Cravação das estacas por pancadas de bate-estacas, com prévia colocação de material elástico e proteção de aço no extremo superior destas. Pancadas até conseguir a nega pré-fixada.
Critério de medição de projeto: Comprimento medido segundo documentação gráfica de Projeto, desde a ponta até à face inferior do bloco de coroamento, considerando um incremento de 10% para previsão das oscilações reais que podem aparecer ao realizar a estacaria.
Critério de quantitativos de obra: Medir-se-á o comprimento da estaca realmente executada segundo especificações de Projeto, desde a ponta até à face inferior do bloco de coroamento.

| Código | Un | Descrição | Rendimento | Preço | Importância |
|---|---|---|---|---|---|
| mt07pph020c | m | Estaca pré-fabricada de concreto armado, diâmetro equivalente 32,5 cm, para uma carga axial de 100 t, com ponteira normal no extremo. (material) | 1.000 | 53.70 | 53.70 |
| mq03pip050b | h | Bate-estacas hidráulico, de 9 t, para cravação de estacas pré-fabricadas. (equipamento) | 0.060 | 78.92 | 4.74 |
| mq03pip010 | Un | Transporte, colocação em obra e retirada de equipamento mecânico para cravação de estacas pré-fabricadas. (equipamento) | 0.001 | 5513.65 | 5.51 |
| mo085 | h | Ajudante de oficial de estruturas de concreto armado. (mão de obra) | 0.280 | 4.03 | 1.13 |
| % | % | Custos diretos complementares | 2 % | 65.08 | 1.30 |
|  |  | Custos diretos |  |  | 66.38 |
