# Arrasamento da cabeça da estaca (descabeçamento) pré-fabricada de concreto armado, de 40 cm de diâmetro, com arrasador hidráulico e carga mecânica de entulho em caminhão ou caçamba

- Propriedade do ficheiro: CYPE INGENIEROS, S.A.
- Formato: FIEBDC-3/2002
- Âmbito geográfico: Brasil
- Custos indiretos: 0.03 %
- Despesas gerais: 13.00 %
- Lucro: 6.00 %
- IVA: 17.00 %

## C Fundações

### CP Profundas

#### CPP Estacas pré-fabricadas

**CPP090** m Arrasamento da cabeça da estaca (descabeçamento) pré-fabricada de concreto armado, de 40 cm de diâmetro, com arrasador hidráulico e carga mecânica de entulho em caminhão ou caçamba.
Arrasamento da cabeça da estaca (descabeçamento) pré-fabricada de concreto armado, de 40 cm de diâmetro, através da limpeza e eliminação do concreto da cabeça da estaca que possa ter ficado ressentido pela pancada do bate-estacas e não reúna as características mecânicas necessárias, com arrasador hidráulico. Incluindo dobragem das armaduras, limpeza e carga mecânica do entulho procedentes do descabeçamento em caminhão ou caçamba.
Inclui: Descabeçamento. Dobragem de armaduras. Limpeza e carga mecânica do entulho procedente do saneamento da cabeça em caminhão ou caçamba.
Critério de medição de projeto: Comprimento medido segundo documentação gráfica de Projeto, considerando uma altura de um metro em cada uma das estacas.
Critério de quantitativos de obra: Medir-se-á o comprimento realmente executado segundo especificações de Projeto.

| Código | Un | Descrição | Rendimento | Preço | Importância |
|---|---|---|---|---|---|
| mq01exn060 | h | Retroescavadeira sobre pneus 115 CV, equipada com arrasador hidráulico para estacas. (equipamento) | 0.139 | 52.66 | 7.32 |
| mq01exn010 | h | Miniretroescavadeira sobre pneus 52 CV. (equipamento) | 0.006 | 33.32 | 0.20 |
| mo105 | h | Servente de pedreiro. (mão de obra) | 0.161 | 3.76 | 0.61 |
| % | % | Custos diretos complementares | 2 % | 8.13 | 0.16 |
|  |  | Custos diretos |  |  | 8.29 |
