# Formação de fôrmas perdidas de alvenaria de bloco de concreto, de 12 cm de espessura, em sapata

- Propriedade do ficheiro: CYPE INGENIEROS, S.A.
- Formato: FIEBDC-3/2002
- Âmbito geográfico: Brasil
- Custos indiretos: 3.00 %
- Despesas gerais: 13.00 %
- Lucro: 6.00 %
- IVA: 17.00 %

## C Fundações

### CS Superficiais

#### CSZ Sapatas

**CSZ020** m² Formação de fôrmas perdidas de alvenaria de bloco de concreto, de 12 cm de espessura, em sapata.
Formação de fôrmas perdidas de alvenaria de 12 cm de espessura, realizada com bloco de concreto cinza de 40x20x12 cm, para revestir, e assente com argamassa de cimento M-5, em sapata. Inclusive parte proporcional de execução de encontros.
Inclui: Marcação. Colocação e aprumo de prumos nos cantos. Colocação de fios entre prumos. Colocação das peças por fiadas a nível.
Critério de medição de projeto: Superfície medida segundo documentação gráfica de Projeto.
Critério de quantitativos de obra: Medir-se-á a superfície de concreto em contato com as fôrmas realmente executadas segundo especificações de Projeto.

| Código | Un | Descrição | Rendimento | Preço | Importância |
|---|---|---|---|---|---|
| mt02bhg010b | Un | Bloco furado de concreto, para revestir, cor cinzento, 40x20x12 cm, resistência normalizada R10 (10 N/mm²), inclusive parte proporcional de peças especiais: canaletas e meios blocos. (material) | 12.600 | 0.51 | 6.43 |
| mt09mor010c | m³ | Argamassa de cimento CEM II/B-L 32,5 N tipo M-5, confeccionada em obra com 230 kg/m³ de cimento e uma proporção em volume 1/6. (material) | 0.009 | 118.22 | 1.06 |
| mo019 | h | Oficial de 1ª pedreiro. (mão de obra) | 0.490 | 6.19 | 3.03 |
| mo111 | h | Auxiliar de serviços gerais. (mão de obra) | 0.245 | 3.68 | 0.90 |
| % | % | Custos diretos complementares | 2 % | 11.42 | 0.23 |
|  |  | Custos diretos |  |  | 11.65 |
