# Transporte, colocação em obra e remoção de equipamento completo com vibro-percussão

- Propriedade do ficheiro: CYPE INGENIEROS, S.A.
- Formato: FIEBDC-3/2002
- Âmbito geográfico: Brasil
- Custos indiretos: 3.00 %
- Despesas gerais: 13.00 %
- Lucro: 6.00 %
- IVA: 17.00 %

## C Fundações

### CT Estacas-prancha

#### CTA Paredes autoportantes

**CTA001** Un Transporte, colocação em obra e remoção de equipamento completo com vibro-percussão, para cravamento de estacas-prancha metálicas no terreno, com carácter provisório ou definitivo, a uma distância de até 50 km.
Deslocamento, montagem, desmontagem e remoção da obra de equipamento hidráulico completo com vibro-percussão/extração, para cravamento de estacas-prancha metálicas no terreno, com carácter provisório ou definitivo, a uma distância de até 50 km. Inclusive parte proporcional de deslocamento de pessoal especializado.
Inclui: Transporte à obra. Montagem do equipamento. Desmontagem do equipamento. Remoção do equipamento>.
Critério de medição de projeto: Número de unidades previstas, segundo documentação gráfica de Projeto.
Critério de quantitativos de obra: Medir-se-á o número de unidades realmente executadas segundo especificações de Projeto.

| Código | Un | Descrição | Rendimento | Preço | Importância |
|---|---|---|---|---|---|
| mq03tab030a | Un | Transporte, colocação em obra e retirada de martelo percutor de duplo efeito, com motor, para cravamento e extração de estacas-prancha recuperáveis. (equipamento) | 1.005 | 9068.23 | 9113.57 |
| % | % | Custos diretos complementares | 2 % | 9113.57 | 182.27 |
|  |  | Custos diretos |  |  | 9295.84 |
