# Demolição de escada de alvenaria com abóbada, com meios manuais, e carga manual de entulho em caminhão ou caçamba

- Propriedade do ficheiro: CYPE INGENIEROS, S.A.
- Formato: FIEBDC-3/2002
- Âmbito geográfico: Brasil
- Custos indiretos: 3.00 %
- Despesas gerais: 13.00 %
- Lucro: 6.00 %
- IVA: 17.00 %

## D Demolições

### DE Estruturas

#### DEF Alvenarias

**DEF060** m² Demolição de escada de alvenaria com abóbada, com meios manuais, e carga manual de entulho em caminhão ou caçamba.
Demolição de escada de alvenaria com abóbada, com meios manuais. Incluindo parte proporcional de limpeza, armazenamento, remoção e carga manual de entulho em caminhão ou caçamba.
Inclui: Demolição do elemento com meios manuais. Fragmentação do entulho em peças manejáveis. Remoção e acumulação de entulho. Limpeza dos restos da obra. Carga manual de entulho em caminhão ou caçamba.
Critério de medição de projeto: Superfície medida pela sua parte interior na sua verdadeira magnitude, segundo documentação gráfica de Projeto.
Critério de quantitativos de obra: Medir-se-á, pelo tardoz, a superfície realmente demolida segundo especificações de Projeto.

| Código | Un | Descrição | Rendimento | Preço | Importância |
|---|---|---|---|---|---|
| mo110 | h | Servente de pedreiro. (mão de obra) | 0.693 | 3.76 | 2.61 |
| mo111 | h | Auxiliar de serviços gerais. (mão de obra) | 0.693 | 3.68 | 2.55 |
| % | % | Custos diretos complementares | 2 % | 5.16 | 0.10 |
|  |  | Custos diretos |  |  | 5.26 |
