# Levantamento de esquadria envidraçada de PVC de qualquer tipo situada em fachada, entre 3 e 6 m² de superfície, com meios manuais, e carga manual de entulho em caminhão ou caçamba

- Propriedade do ficheiro: CYPE INGENIEROS, S.A.
- Formato: FIEBDC-3/2002
- Âmbito geográfico: Brasil
- Custos indiretos: 3.00 %
- Despesas gerais: 13.00 %
- Lucro: 6.00 %
- IVA: 17.00 %

## D Demolições

### DF Fachadas

#### DFC Esquadrias exteriores

**DFC010** Un Levantamento de esquadria envidraçada de PVC de qualquer tipo situada em fachada, entre 3 e 6 m² de superfície, com meios manuais, e carga manual de entulho em caminhão ou caçamba.
Levantamento de esquadria envidraçadade PVC de qualquer tipo situada em fachada, entre 3 e 6 m² de superfície, com meios manuais, sem deteriorar os elementos construtivos aos quais está fixa. Incluindo parte proporcional de desmontagem de marcos, folhas envidraçadas e acessórios; limpeza, remoção e carga manual de entulho em caminhão ou caçamba.
Inclui: Desmontagem dos elementos. Remoção e armazenamento do material desmontado. Limpeza dos restos da obra. Carga do material desmontado e restos da obra em caminhão ou caçamba.
Critério de medição de projeto: Número de unidades previstas, segundo documentação gráfica de Projeto.
Critério de quantitativos de obra: Será medido o número de unidades realmente desmontadas segundo especificações de Projeto.

| Código | Un | Descrição | Rendimento | Preço | Importância |
|---|---|---|---|---|---|
| mo111 | h | Auxiliar de serviços gerais. (mão de obra) | 1.060 | 3.68 | 3.90 |
| % | % | Custos diretos complementares | 2 % | 3.90 | 0.08 |
|  |  | Custos diretos |  |  | 3.98 |
