# Levantamento com recuperação de material de esquadria envidraçada de alumínio de qualquer tipo situada em fachada

- Propriedade do ficheiro: CYPE INGENIEROS, S.A.
- Formato: FIEBDC-3/2002
- Âmbito geográfico: Brasil
- Custos indiretos: 3.00 %
- Despesas gerais: 13.00 %
- Lucro: 6.00 %
- IVA: 17.00 %

## D Demolições

### DF Fachadas

#### DFC Esquadrias exteriores

**DFC010** Un Levantamento com recuperação de material de esquadria envidraçada de alumínio de qualquer tipo situada em fachada, de menos de 3 m² de superfície, com meios manuais, classificação, etiquetagem, armazenamento durante as obras, reposição posterior e carga manual do material desmontado em caminhão ou caçamba.
Levantamento de esquadria envidraçadade alumínio de qualquer tipo situada em fachada, de menos de 3 m² de superfície, com meios manuais e recuperação, armazenamento e montagem do material no mesmo local, sem deteriorar os elementos construtivos aos quais está fixa. Incluindo parte proporcional de desmontagem de marcos, folhas envidraçadas e acessórios; classificação, etiquetagem, armazenamento durante as obras, limpeza, remoção e carga manual do material desmontado e dos restos da obra produzidos durante os trabalhos, em caminhão ou caçamba.
Inclui: Desmontagem dos elementos. Armazenamento dos materiais a reutilizar. Reposição da esquadria. Remoção e acumulação de entulho. Limpeza dos restos da obra.
Critério de medição de projeto: Número de unidades previstas, segundo documentação gráfica de Projeto.
Critério de quantitativos de obra: Será medido o número de unidades realmente desmontadas segundo especificações de Projeto.

| Código | Un | Descrição | Rendimento | Preço | Importância |
|---|---|---|---|---|---|
| mt15sja100 | Un | Cartucho de pasta de silicone neutro. (material) | 0.200 | 3.65 | 0.73 |
| mo017 | h | Oficial de 1ª serralheiro. (mão de obra) | 0.560 | 6.29 | 3.52 |
| mo057 | h | Ajudante de serralheiro. (mão de obra) | 0.280 | 3.85 | 1.08 |
| mo111 | h | Auxiliar de serviços gerais. (mão de obra) | 0.280 | 3.68 | 1.03 |
| % | % | Custos diretos complementares | 2 % | 6.36 | 0.13 |
|  |  | Custos diretos |  |  | 6.49 |
