# Desmontagem de porta de garagem enrolável de até 5 m² de superfície, com meios manuais e carga manual de entulho em caminhão ou caçamba

- Propriedade do ficheiro: CYPE INGENIEROS, S.A.
- Formato: FIEBDC-3/2002
- Âmbito geográfico: Brasil
- Custos indiretos: 3.00 %
- Despesas gerais: 13.00 %
- Lucro: 6.00 %
- IVA: 17.00 %

## D Demolições

### DF Fachadas

#### DFD Proteções e gradeamentos exteriores

**DFD050** Un Desmontagem de porta de garagem enrolável de até 5 m² de superfície, com meios manuais e carga manual de entulho em caminhão ou caçamba.
Desmontagem de porta de garagem enrolável de até 5 m² de superfície, mecanismos e acessórios, com meios manuais, sem deteriorar os elementos construtivos aos quais está fixa. Incluindo parte proporcional de limpeza, armazenamento, remoção e carga manual de entulho em caminhão ou caçamba.
Inclui: Desmontagem dos elementos. Fragmentação do entulho em peças manejáveis. Remoção e armazenamento do material desmontado. Limpeza dos restos da obra. Carga do material desmontado e os restos de obra em caminhão ou caçamba.
Critério de medição de projeto: Número de unidades previstas, segundo documentação gráfica de Projeto.
Critério de quantitativos de obra: Será medido o número de unidades realmente desmontadas segundo especificações de Projeto.

| Código | Un | Descrição | Rendimento | Preço | Importância |
|---|---|---|---|---|---|
| mo017 | h | Oficial de 1ª serralheiro. (mão de obra) | 0.449 | 6.29 | 2.82 |
| mo057 | h | Ajudante de serralheiro. (mão de obra) | 0.449 | 3.85 | 1.73 |
| mo111 | h | Auxiliar de serviços gerais. (mão de obra) | 0.249 | 3.68 | 0.92 |
| % | % | Custos diretos complementares | 2 % | 5.47 | 0.11 |
|  |  | Custos diretos |  |  | 5.58 |
