# Desmontagem de caixa de persiana, de madeira, com meios manuais, e carga manual de entulho em caminhão ou caçamba

- Propriedade do ficheiro: CYPE INGENIEROS, S.A.
- Formato: FIEBDC-3/2002
- Âmbito geográfico: Brasil
- Custos indiretos: 3.00 %
- Despesas gerais: 13.00 %
- Lucro: 6.00 %
- IVA: 17.00 %

## D Demolições

### DF Fachadas

#### DFD Proteções e gradeamentos exteriores

**DFD061** m Desmontagem de caixa de persiana, de madeira, com meios manuais, e carga manual de entulho em caminhão ou caçamba.
Desmontagem de caixa de persiana, de madeira, elementos de fixação e acessórios, com meios manuais, sem deteriorar os elementos construtivos aos quais está fixo. Incluindo parte proporcional de limpeza, armazenamento, remoção e carga manual de entulho em caminhão ou caçamba.
Inclui: Desmontagem dos elementos. Remoção e armazenamento do material desmontado. Limpeza dos restos da obra. Carga do material desmontado e os restos de obra em caminhão ou caçamba.
Critério de medição de projeto: Comprimento medido segundo documentação gráfica de Projeto.
Critério de quantitativos de obra: Será medido o comprimento realmente desmontado segundo especificações de Projeto.

| Código | Un | Descrição | Rendimento | Preço | Importância |
|---|---|---|---|---|---|
| mo016 | h | Oficial de 1ª carpinteiro. (mão de obra) | 0.173 | 6.30 | 1.09 |
| mo056 | h | Ajudante de carpinteiro. (mão de obra) | 0.173 | 3.86 | 0.67 |
| % | % | Custos diretos complementares | 2 % | 1.76 | 0.04 |
|  |  | Custos diretos |  |  | 1.80 |
