# Arranque de pingadeira para revestimento de muros, com meios manuais, e carga manual de entulho em caminhão ou caçamba

- Propriedade do ficheiro: CYPE INGENIEROS, S.A.
- Formato: FIEBDC-3/2002
- Âmbito geográfico: Brasil
- Custos indiretos: 3.00 %
- Despesas gerais: 13.00 %
- Lucro: 6.00 %
- IVA: 17.00 %

## D Demolições

### DF Fachadas

#### DFR Arremates exteriores

**DFR010** m Arranque de pingadeira para revestimento de muros, com meios manuais, e carga manual de entulho em caminhão ou caçamba.
Arranque de pingadeira para revestimento de muros, com meios manuais, sem deteriorar os elementos construtivos contíguos. Incluindo parte proporcional de limpeza, armazenamento, remoção e carga manual de entulho em caminhão ou caçamba.
Inclui: Arranque dos elementos. Remoção e acumulação do material arrancado. Limpeza dos restos da obra. Carga do material arrancado e os restos de obra em caminhão ou caçamba.
Critério de medição de projeto: Comprimento medido segundo documentação gráfica de Projeto.
Critério de quantitativos de obra: Será medido o comprimento realmente demolido segundo especificações de Projeto.

| Código | Un | Descrição | Rendimento | Preço | Importância |
|---|---|---|---|---|---|
| mo111 | h | Auxiliar de serviços gerais. (mão de obra) | 0.231 | 3.68 | 0.85 |
| % | % | Custos diretos complementares | 2 % | 0.85 | 0.02 |
|  |  | Custos diretos |  |  | 0.87 |
