# Remoção com recuperação do material de parapeito de pedra natural e picagem do material de fixação aderido à sua superfície

- Propriedade do ficheiro: CYPE INGENIEROS, S.A.
- Formato: FIEBDC-3/2002
- Âmbito geográfico: Brasil
- Custos indiretos: 3.00 %
- Despesas gerais: 13.00 %
- Lucro: 6.00 %
- IVA: 17.00 %

## D Demolições

### DF Fachadas

#### DFR Arremates exteriores

**DFR100** m Remoção com recuperação do material de parapeito de pedra natural e picagem do material de fixação aderido à sua superfície, com meios manuais, reposição posterior e carga manual de entulho em caminhão ou caçamba.
Levantamento de parapeito de pedra natural localizado entre as ombreiras do vão cobrindo a parte inferior das janelas e picagem do material de fixação aderido à sua superfície, com meios manuais e recuperação, armazenamento e colocação do material no mesmo local, sem deteriorar os elementos construtivos contíguos. Incluindo parte proporcional de limpeza, armazenamento, remoção e carga manual de entulho em caminhão ou caçamba.
Inclui: Levantamento manual dos elementos. Limpeza do reverso das peças do parapeito. Armazenamento dos materiais a reutilizar. Reposição do parapeito. Remoção e acumulação de entulho. Limpeza dos restos da obra. Carga de entulho em caminhão ou caçamba.
Critério de medição de projeto: Comprimento medido segundo documentação gráfica de Projeto.
Critério de quantitativos de obra: Será medido o comprimento realmente demolido segundo especificações de Projeto.

| Código | Un | Descrição | Rendimento | Preço | Importância |
|---|---|---|---|---|---|
| mt08aaa010a | m³ | Água. (material) | 0.006 | 1.54 | 0.01 |
| mt01arg005a | t | Areia de pedreira, para argamassa preparada em obra. (material) | 0.008 | 18.46 | 0.15 |
| mt08cem002 | kg | Cimento cinza em sacos. (material) | 1.900 | 0.21 | 0.40 |
| mt08adt010 | kg | Aditivo hidrófugo para impermeabilização de argamassas ou concretos. (material) | 0.038 | 1.23 | 0.05 |
| mt09lec010b | m³ | Calda de cimento branco BL 22,5 X. (material) | 0.001 | 160.98 | 0.16 |
| mt09mcr220 | kg | Argamassa de enchimento de juntas para revestimentos, interiores ou exteriores, de pedra natural, polida ou para polir, composta de cimento, inertes à base de pó de mármore, pigmentos resistentes aos álcalis e aditivos especiais. (material) | 0.015 | 1.85 | 0.03 |
| mq06hor010 | h | Betoneira. (equipamento) | 0.015 | 1.72 | 0.03 |
| mo019 | h | Oficial de 1ª pedreiro. (mão de obra) | 0.457 | 6.19 | 2.83 |
| mo111 | h | Auxiliar de serviços gerais. (mão de obra) | 0.249 | 3.68 | 0.92 |
| % | % | Custos diretos complementares | 2 % | 4.58 | 0.09 |
|  |  | Custos diretos |  |  | 4.67 |
