# Remoção com recuperação do material de parapeito metálico e picagem do material de fixação aderido à sua superfície

- Propriedade do ficheiro: CYPE INGENIEROS, S.A.
- Formato: FIEBDC-3/2002
- Âmbito geográfico: Brasil
- Custos indiretos: 3.00 %
- Despesas gerais: 13.00 %
- Lucro: 6.00 %
- IVA: 17.00 %

## D Demolições

### DF Fachadas

#### DFR Arremates exteriores

**DFR100** m Remoção com recuperação do material de parapeito metálico e picagem do material de fixação aderido à sua superfície, com meios manuais, reposição posterior e carga manual de entulho em caminhão ou caçamba.
Levantamento de parapeito metálico localizado entre as ombreiras do vão cobrindo a parte inferior das janelas e picagem do material de fixação aderido à sua superfície, com meios manuais e recuperação, armazenamento e colocação do material no mesmo local, sem deteriorar os elementos construtivos contíguos. Incluindo parte proporcional de limpeza, armazenamento, remoção e carga manual de entulho em caminhão ou caçamba.
Inclui: Levantamento manual dos elementos. Limpeza do reverso das peças do parapeito. Armazenamento dos materiais a reutilizar. Reposição do parapeito. Remoção e armazenamento do material desmontado. Limpeza dos restos da obra. Carga do material desmontado e restos da obra em caminhão ou caçamba.
Critério de medição de projeto: Comprimento medido segundo documentação gráfica de Projeto.
Critério de quantitativos de obra: Será medido o comprimento realmente desmontado segundo especificações de Projeto.

| Código | Un | Descrição | Rendimento | Preço | Importância |
|---|---|---|---|---|---|
| mt08aaa010a | m³ | Água. (material) | 0.006 | 1.54 | 0.01 |
| mt01arg005a | t | Areia de pedreira, para argamassa preparada em obra. (material) | 0.012 | 18.46 | 0.22 |
| mt08cem002 | kg | Cimento cinza em sacos. (material) | 3.600 | 0.21 | 0.76 |
| mt08adt010 | kg | Aditivo hidrófugo para impermeabilização de argamassas ou concretos. (material) | 0.072 | 1.23 | 0.09 |
| mt20wwa010 | kg | Cola resina epóxi. (material) | 0.360 | 5.98 | 2.15 |
| mt20wwa020 | m | Vedação com silicone neutro espessura média 7 mm. (material) | 2.800 | 1.02 | 2.86 |
| mt20wwa021 | m | Vedação com adesivo a frio especial para metais. (material) | 2.800 | 1.23 | 3.44 |
| mq06hor010 | h | Betoneira. (equipamento) | 0.016 | 1.72 | 0.03 |
| mo019 | h | Oficial de 1ª pedreiro. (mão de obra) | 0.464 | 6.19 | 2.87 |
| mo111 | h | Auxiliar de serviços gerais. (mão de obra) | 0.284 | 3.68 | 1.05 |
| % | % | Custos diretos complementares | 2 % | 13.48 | 0.27 |
|  |  | Custos diretos |  |  | 13.75 |
