# Desmontagem de porta de vidro temperado de 2190x796 mm e 10 mm de espessura, com meios manuais, e carga manual do material desmontado em caminhão ou caçamba

- Propriedade do ficheiro: CYPE INGENIEROS, S.A.
- Formato: FIEBDC-3/2002
- Âmbito geográfico: Brasil
- Custos indiretos: 3.00 %
- Despesas gerais: 13.00 %
- Lucro: 6.00 %
- IVA: 17.00 %

## D Demolições

### DF Fachadas

#### DFV Vidros

**DFV070** m² Desmontagem de porta de vidro temperado de 2190x796 mm e 10 mm de espessura, com meios manuais, e carga manual do material desmontado em caminhão ou caçamba.
Desmontagem com meios manuais de porta de vidro temperado de 2190x796 mm de espessura, ferragens e acessórios, suspensa através de pernos nos pontos de rotação superior e inferior, sem deteriorar os elementos construtivos aos quais está fixa. Incluindo parte proporcional de limpeza, armazenamento, remoção e carga manual do material desmontado em caminhão ou caçamba.
Inclui: Desmontagem dos elementos. Remoção e armazenamento do material desmontado. Limpeza dos restos da obra. Carga do material desmontado em caminhão ou caçamba.
Critério de medição de projeto: Superfície medida segundo documentação gráfica de Projeto.
Critério de quantitativos de obra: Será medida a superfície realmente desmontada segundo especificações de Projeto.

| Código | Un | Descrição | Rendimento | Preço | Importância |
|---|---|---|---|---|---|
| mo054 | h | Oficial de 1ª vidraceiro. (mão de obra) | 2.078 | 6.68 | 13.88 |
| mo108 | h | Ajudante de vidraceiro. (mão de obra) | 2.078 | 4.14 | 8.60 |
| % | % | Custos diretos complementares | 2 % | 22.48 | 0.45 |
|  |  | Custos diretos |  |  | 22.93 |
