# Desmontagem de aquecedor de acumulação elétrico de 200 kg de peso máximo, com meios manuais, e recuperação, armazenamento e montagem do material no mesmo local, e carga manual em caminhão ou caçamba

- Propriedade do ficheiro: CYPE INGENIEROS, S.A.
- Formato: FIEBDC-3/2002
- Âmbito geográfico: Brasil
- Moeda: BRL
- Custos indiretos: 3.00 %
- Despesas gerais: 13.00 %
- Lucro: 6.00 %
- IVA: 17.00 %

## D Demolições

### DI Instalações

#### DIC Aquecimento, climatização e água quente

**DIC040** Un Desmontagem de aquecedor de acumulação elétrico de 200 kg de peso máximo, com meios manuais, e recuperação, armazenamento e montagem do material no mesmo local, e carga manual em caminhão ou caçamba.
Desmontagem de aquecedor de acumulação elétrico de 200 kg de peso máximo, com meios manuais, e recuperação, armazenamento e montagem do material no mesmo local, e carga manual em caminhão ou caçamba.
Inclui: Desmontagem do elemento. Classificação e etiquetagem. Armazenamento dos materiais a reutilizar. Reposição e ligação do elemento. Remoção e acumulação dos restos de obra. Limpeza dos restos da obra. Carga manual dos restos de obra em caminhão ou caçamba.
Critério de medição de projeto: Número de unidades previstas, segundo documentação gráfica de Projeto.
Critério de quantitativos de obra: Será medido o número de unidades realmente desmontadas segundo especificações de Projeto.
Critérios considerados na determinação do preço da unidade de obra: O preço inclui o desmontagem dos acessórios e dos suportes de fixação.

| Código | Un | Descrição | Rendimento | Preço | Importância |
|---|---|---|---|---|---|
| mt38www010 | Un | Material auxiliar para instalações de aquecimento. (material) | 1.000 | 7.07 | 7.07 |
| mo004 | h | Montador de instalações de calefação. (mão de obra) | 1.443 | 25.85 | 37.30 |
| mo103 | h | Ajudante de montador de instalações de calefação. (mão de obra) | 1.443 | 19.79 | 28.56 |
| % | % | Custos diretos complementares | 2 % | 72.93 | 1.46 |
|  |  | Custos diretos |  |  | 74.39 |
