# Desmontagem de divisória separadora envidraçada constituída por painéis de aço

- Propriedade do ficheiro: CYPE INGENIEROS, S.A.
- Formato: FIEBDC-3/2002
- Âmbito geográfico: Brasil
- Moeda: BRL
- Custos indiretos: 3.00 %
- Despesas gerais: 13.00 %
- Lucro: 6.00 %
- IVA: 17.00 %

## D Demolições

### DP Paredes, divisórias e proteções

#### DPM Divisórias

**DPM010** m² Desmontagem de divisória separadora envidraçada constituída por painéis de aço, alumínio, madeira, PVC ou similar, com meios manuais, sem deteriorar os elementos construtivos aos quais está fixada, e carga manual em caminhão ou caçamba.
Desmontagem de divisória separadora envidraçada constituída por painéis de aço, alumínio, madeira, PVC ou similar, com meios manuais, sem deteriorar os elementos construtivos aos quais está fixada, e carga manual em caminhão ou caçamba.
Inclui: Desmontagem do vidro. Desmontagem do elemento. Remoção e armazenamento do material desmontado. Limpeza dos restos da obra. Carga manual do material desmontado e restos da obra em caminhão ou caçamba.
Critério de medição de projeto: Superfície medida segundo documentação gráfica de Projeto.
Critério de quantitativos de obra: Será medida a superfície realmente desmontada segundo especificações de Projeto.

| Código | Un | Descrição | Rendimento | Preço | Importância |
|---|---|---|---|---|---|
| mo011 | h | Montador. (mão de obra) | 0.170 | 25.85 | 4.39 |
| mo080 | h | Ajudante de montador. (mão de obra) | 0.170 | 20.67 | 3.51 |
| mo110 | h | Ajudante de vidraceiro. (mão de obra) | 0.083 | 22.63 | 1.88 |
| % | % | Custos diretos complementares | 2 % | 9.78 | 0.20 |
|  |  | Custos diretos |  |  | 9.98 |
