# Desmontagem de divisória separadora envidraçada constituída por painéis de madeira

- Propriedade do ficheiro: CYPE INGENIEROS, S.A.
- Formato: FIEBDC-3/2002
- Âmbito geográfico: Brasil
- Moeda: BRL
- Custos indiretos: 3.00 %
- Despesas gerais: 13.00 %
- Lucro: 6.00 %
- IVA: 17.00 %

## D Demolições

### DP Paredes, divisórias e proteções

#### DPM Divisórias

**DPM010** m² Desmontagem de divisória separadora envidraçada constituída por painéis de madeira, com meios manuais, sem deteriorar os elementos construtivos aos quais está fixada, e carga manual em caminhão ou caçamba.
Desmontagem de divisória separadora envidraçada constituída por painéis de madeira, com meios manuais, sem deteriorar os elementos construtivos aos quais está fixada, e carga manual em caminhão ou caçamba.
Inclui: Desmontagem do vidro. Desmontagem do elemento. Remoção e armazenamento do material desmontado. Limpeza dos restos da obra. Carga manual do material desmontado e restos da obra em caminhão ou caçamba.
Critério de medição de projeto: Superfície medida segundo documentação gráfica de Projeto.
Critério de quantitativos de obra: Será medida a superfície realmente desmontada segundo especificações de Projeto.

| Código | Un | Descrição | Rendimento | Preço | Importância |
|---|---|---|---|---|---|
| mo011 | h | Montador. (mão de obra) | 0.167 | 25.85 | 4.32 |
| mo080 | h | Ajudante de montador. (mão de obra) | 0.167 | 20.67 | 3.45 |
| mo110 | h | Ajudante de vidraceiro. (mão de obra) | 0.083 | 22.63 | 1.88 |
| % | % | Custos diretos complementares | 2 % | 9.65 | 0.19 |
|  |  | Custos diretos |  |  | 9.84 |
