# Desmontagem de divisória separadora opaca constituída por painéis de aço

- Propriedade do ficheiro: CYPE INGENIEROS, S.A.
- Formato: FIEBDC-3/2002
- Âmbito geográfico: Brasil
- Moeda: BRL
- Custos indiretos: 3.00 %
- Despesas gerais: 13.00 %
- Lucro: 6.00 %
- IVA: 17.00 %

## D Demolições

### DP Paredes, divisórias e proteções

#### DPM Divisórias

**DPM010** m² Desmontagem de divisória separadora opaca constituída por painéis de aço, com meios manuais e recuperação de material para localização posterior em outro local, sem deteriorar os elementos construtivos aos quais está fixada, e carga manual em caminhão ou caçamba.
Desmontagem de divisória separadora opaca constituída por painéis de aço, com meios manuais e recuperação de material para localização posterior em outro local, sem deteriorar os elementos construtivos aos quais está fixada, e carga manual em caminhão ou caçamba.
Inclui: Desmontagem do elemento. Classificação e etiquetagem. Armazenamento dos materiais a reutilizar. Carga manual do material a reutilizar para caminhão. Remoção e acumulação dos restos de obra. Limpeza dos restos da obra. Carga manual dos restos de obra em caminhão ou caçamba.
Critério de medição de projeto: Superfície medida segundo documentação gráfica de Projeto.
Critério de quantitativos de obra: Será medida a superfície realmente desmontada segundo especificações de Projeto.

| Código | Un | Descrição | Rendimento | Preço | Importância |
|---|---|---|---|---|---|
| mo011 | h | Montador. (mão de obra) | 0.429 | 25.85 | 11.09 |
| mo080 | h | Ajudante de montador. (mão de obra) | 0.429 | 20.67 | 8.87 |
| % | % | Custos diretos complementares | 2 % | 19.96 | 0.40 |
|  |  | Custos diretos |  |  | 20.36 |
