# Desmontagem com recuperação de material de ferragens de fecho em porta interior de esquadria metálica, com meios manuais

- Propriedade do ficheiro: CYPE INGENIEROS, S.A.
- Formato: FIEBDC-3/2002
- Âmbito geográfico: Brasil
- Custos indiretos: 3.00 %
- Despesas gerais: 13.00 %
- Lucro: 6.00 %
- IVA: 17.00 %

## D Demolições

### DP Divisões e revestimentos internos

#### DPP Portas internas

**DPP030** Un Desmontagem com recuperação de material de ferragens de fecho em porta interior de esquadria metálica, com meios manuais.
Desmontagem de ferragens em porta interior de esquadria metálica, com meios manuais e recuperação de material para localização posterior em outro local. Incluindo parte proporcional de limpeza, armazenamento, remoção e carga manual do material desmontado e dos restos da obra produzidos durante os trabalhos, em caminhão ou caçamba.
Inclui: Desmontagem dos elementos. Armazenamento dos materiais a reutilizar. Limpeza dos restos da obra. Carga do material desmontado em caminhão ou caçamba.
Critério de medição de projeto: Número de unidades previstas, segundo documentação gráfica de Projeto.
Critério de quantitativos de obra: Será medido o número de unidades realmente desmontadas segundo especificações de Projeto.

| Código | Un | Descrição | Rendimento | Preço | Importância |
|---|---|---|---|---|---|
| mo057 | h | Ajudante de serralheiro. (mão de obra) | 0.135 | 3.85 | 0.52 |
| % | % | Custos diretos complementares | 2 % | 0.52 | 0.01 |
|  |  | Custos diretos |  |  | 0.53 |
