# Demolição de parede divisória interior de alvenaria aparente

- Propriedade do ficheiro: CYPE INGENIEROS, S.A.
- Formato: FIEBDC-3/2002
- Âmbito geográfico: Brasil
- Moeda: BRL
- Custos indiretos: 3.00 %
- Despesas gerais: 13.00 %
- Lucro: 6.00 %
- IVA: 17.00 %

## D Demolições

### DP Paredes, divisórias e proteções

#### DPT Paredes de alvenaria

**DPT010** m² Demolição de parede divisória interior de alvenaria aparente, formada por tijolo maciço de 11/12 cm de espessura, com martelo pneumático, sem afetar a estabilidade dos elementos constructivos contiguos, e carga manual em caminhão ou caçamba.
Demolição de parede divisória interior de alvenaria aparente, formada por tijolo maciço de 11/12 cm de espessura, com martelo pneumático, sem afetar a estabilidade dos elementos constructivos contiguos, e carga manual em caminhão ou caçamba.
Inclui: Demolição do elemento. Fragmentação do entulho em peças manejáveis. Remoção e acumulação de entulho. Limpeza dos restos da obra. Carga manual de entulho em caminhão ou caçamba.
Critério de medição de projeto: Superfície medida segundo documentação gráfica de Projeto.
Critério de quantitativos de obra: Medir-se-á a superfície realmente demolida segundo especificações de Projeto.
Critérios considerados na determinação do preço da unidade de obra: O preço inclui a desmontagem prévia das folhas da esquadria.

| Código | Un | Descrição | Rendimento | Preço | Importância |
|---|---|---|---|---|---|
| mq05mai030 | h | Martelo pneumático. (equipamento) | 0.090 | 11.49 | 1.03 |
| mq05pdm110 | h | Compressor portátil diesel média pressão 10 m³/min. (equipamento) | 0.090 | 19.48 | 1.75 |
| mo112 | h | Servente de pedreiro. (mão de obra) | 0.094 | 19.95 | 1.88 |
| mo113 | h | Auxiliar de serviços gerais. (mão de obra) | 0.162 | 20.96 | 3.40 |
| % | % | Custos diretos complementares | 2 % | 8.06 | 0.16 |
|  |  | Custos diretos |  |  | 8.22 |
