# Demolição de revestimento interior direto de uma placa de gesso acartonado

- Propriedade do ficheiro: CYPE INGENIEROS, S.A.
- Formato: FIEBDC-3/2002
- Âmbito geográfico: Brasil
- Custos indiretos: 3.00 %
- Despesas gerais: 13.00 %
- Lucro: 6.00 %
- IVA: 17.00 %

## D Demolições

### DP Divisões e revestimentos internos

#### DPW Revestimentos internos

**DPW010** m² Demolição de revestimento interior direto de uma placa de gesso acartonado, encostado a paramento vertical interior com massa de aderência, com meios manuais, e carga manual de entulho em caminhão ou caçamba.
Demolição de revestimento interior direto de uma placa de gesso acartonado (15 mm), encostado a paramento vertical interior com massa de aderência, de 30 mm de espessura total, com meios manuais, sem afetar a estabilidade dos elementos construtivos contíguos. Incluindo parte proporcional de demolição dos seus revestimentos (azulejos, etc.), instalações embutidas e esquadria, desmontagem prévia das folhas; limpeza, armazenamento, remoção e carga manual de entulho em caminhão ou caçamba.
Inclui: Demolição do revestimento interior direto e respectivos revestimentos. Fragmentação do entulho em peças manejáveis. Remoção e acumulação de entulho. Limpeza dos restos da obra. Carga de entulho em caminhão ou caçamba.
Critério de medição de projeto: Superfície medida segundo documentação gráfica de Projeto.
Critério de quantitativos de obra: Medir-se-á a superfície realmente demolida segundo especificações de Projeto.

| Código | Un | Descrição | Rendimento | Preço | Importância |
|---|---|---|---|---|---|
| mo111 | h | Auxiliar de serviços gerais. (mão de obra) | 0.235 | 3.68 | 0.86 |
| % | % | Custos diretos complementares | 2 % | 0.86 | 0.02 |
|  |  | Custos diretos |  |  | 0.88 |
