# Realização de abertura em revestimento interior direto de uma placa de gesso acartonado

- Propriedade do ficheiro: CYPE INGENIEROS, S.A.
- Formato: FIEBDC-3/2002
- Âmbito geográfico: Brasil
- Custos indiretos: 3.00 %
- Despesas gerais: 13.00 %
- Lucro: 6.00 %
- IVA: 17.00 %

## D Demolições

### DP Divisões e revestimentos internos

#### DPW Revestimentos internos

**DPW011** m² Realização de abertura em revestimento interior direto de uma placa de gesso acartonado, encostado a paramento vertical interior com massa de aderência, com meios manuais, e carga manual de entulho em caminhão ou caçamba.
Realização de abertura em revestimento interior direto de uma placa de gesso acartonado (15 mm), encostado a paramento vertical interior com massa de aderência, de 30 mm de espessura total, com meios manuais, sem incluir montagem e desmontagem do escoramento da abertura nem a colocação de vergas, nem afetar a estabilidade da parede interior ou dos elementos construtivos contíguos. Incluindo parte proporcional de corte prévio com esmerilhadeira equipada com disco de corte, demolição dos seus revestimentos (azulejos, etc.), limpeza, armazenamento, remoção e carga manual de entulho para caminhão ou contentor.
Inclui: Marcação da abertura no paramento. Corte prévio do contorno da abertura. Demolição do revestimento interior direto e respectivos revestimentos. Fragmentação do entulho em peças manejáveis. Remoção e acumulação de entulho. Limpeza dos restos da obra. Carga de entulho em caminhão ou caçamba.
Critério de medição de projeto: Superfície medida segundo documentação gráfica de Projeto.
Critério de quantitativos de obra: Medir-se-á a superfície realmente demolida segundo especificações de Projeto.

| Código | Un | Descrição | Rendimento | Preço | Importância |
|---|---|---|---|---|---|
| op00amo010 |  | Esmerilhadeira. | 1.000 | 0.00 | 0.00 |
| mo111 | h | Auxiliar de serviços gerais. (mão de obra) | 0.352 | 3.68 | 1.30 |
| % | % | Custos diretos complementares | 2 % | 1.30 | 0.03 |
|  |  | Custos diretos |  |  | 1.33 |
