# Eliminação de reboco ou estuque de cal e do emboço base

- Propriedade do ficheiro: CYPE INGENIEROS, S.A.
- Formato: FIEBDC-3/2002
- Âmbito geográfico: Brasil
- Moeda: BRL
- Custos indiretos: 3.00 %
- Despesas gerais: 13.00 %
- Lucro: 6.00 %
- IVA: 17.00 %

## D Demolições

### DR Revestimentos e forros

#### DRF Revestimentos simples

**DRF030** m² Eliminação de reboco ou estuque de cal e do emboço base, aplicado sobre paramento vertical exterior de mais de 3 m de altura, com meios manuais, sem deteriorar a superfície suporte, que ficará a descoberto e preparada para o seu revestimento posterior, e carga manual em caminhão ou caçamba.
Eliminação de reboco ou estuque de cal e do emboço base, aplicado sobre paramento vertical exterior de mais de 3 m de altura, com meios manuais, sem deteriorar a superfície suporte, que ficará a descoberto e preparada para o seu revestimento posterior, e carga manual em caminhão ou caçamba.
Inclui: Eliminação do revestimento. Remoção e acumulação de entulho. Limpeza dos restos da obra. Carga manual de entulho em caminhão ou caçamba.
Critério de medição de projeto: Superfície medida segundo documentação gráfica de Projeto.
Critério de quantitativos de obra: Medir-se-á a superfície realmente demolida segundo especificações de Projeto.

| Código | Un | Descrição | Rendimento | Preço | Importância |
|---|---|---|---|---|---|
| mo113 | h | Auxiliar de serviços gerais. (mão de obra) | 0.744 | 20.96 | 15.59 |
| % | % | Custos diretos complementares | 2 % | 15.59 | 0.31 |
|  |  | Custos diretos |  |  | 15.90 |
