# Remoção com recuperação do material de rodapé de cimento e picagem do material de fixação aderido à sua superfície, com meios manuais

- Propriedade do ficheiro: CYPE INGENIEROS, S.A.
- Formato: FIEBDC-3/2002
- Âmbito geográfico: Brasil
- Custos indiretos: 3.00 %
- Despesas gerais: 13.00 %
- Lucro: 6.00 %
- IVA: 17.00 %

## D Demolições

### DR Revestimentos

#### DRS Pisos

**DRS011** m Remoção com recuperação do material de rodapé de cimento e picagem do material de fixação aderido à sua superfície, com meios manuais.
Levantamento de rodapé de cimento e picagem do material de fixação aderido à sua superfície, com meios manuais e recuperação de material para a sua posterior reutilização, sem deteriorar os elementos construtivos contíguos. Incluindo parte proporcional de limpeza, armazenamento, remoção e carga manual de entulho em caminhão ou caçamba.
Inclui: Levantamento manual dos elementos. Eliminação do material aderido ao reverso do rodapé. Armazenamento dos materiais a reutilizar. Remoção e armazenamento do material levantado. Limpeza dos restos da obra. Carga de entulho em caminhão ou caçamba.
Critério de medição de projeto: Comprimento medido segundo documentação gráfica de Projeto.
Critério de quantitativos de obra: Será medido o comprimento realmente desmontado segundo especificações de Projeto.

| Código | Un | Descrição | Rendimento | Preço | Importância |
|---|---|---|---|---|---|
| mo111 | h | Auxiliar de serviços gerais. (mão de obra) | 0.088 | 3.68 | 0.32 |
| % | % | Custos diretos complementares | 2 % | 0.32 | 0.01 |
|  |  | Custos diretos |  |  | 0.33 |
