# Remoção de piso existente no interior do edifício

- Propriedade do ficheiro: CYPE INGENIEROS, S.A.
- Formato: FIEBDC-3/2002
- Âmbito geográfico: Brasil
- Moeda: BRL
- Custos indiretos: 3.00 %
- Despesas gerais: 13.00 %
- Lucro: 6.00 %
- IVA: 17.00 %

## D Demolições

### DR Revestimentos e forros

#### DRS Pisos

**DRS040** m² Remoção de piso existente no interior do edifício, de parquet formado por painéis de peças retangulares de madeira maciça, colocados com adesivo, com meios manuais, sem deteriorar os elementos construtivos contíguos, e carga manual em caminhão ou caçamba.
Remoção de piso existente no interior do edifício, de parquet formado por painéis de peças retangulares de madeira maciça, colocados com adesivo, com meios manuais, sem deteriorar os elementos construtivos contíguos, e carga manual em caminhão ou caçamba.
Inclui: Remoção do elemento. Remoção e armazenamento do material removido. Limpeza dos restos da obra. Carga manual do material removido e restos da obra em caminhão ou caçamba.
Critério de medição de projeto: Superfície medida segundo documentação gráfica de Projeto.
Critério de quantitativos de obra: Será medida a superfície realmente desmontada segundo especificações de Projeto.
Critérios considerados na determinação do preço da unidade de obra: O preço não inclui a demolição da base suporte.

| Código | Un | Descrição | Rendimento | Preço | Importância |
|---|---|---|---|---|---|
| mo112 | h | Servente de pedreiro. (mão de obra) | 0.135 | 19.95 | 2.69 |
| mo113 | h | Auxiliar de serviços gerais. (mão de obra) | 0.208 | 20.96 | 4.36 |
| % | % | Custos diretos complementares | 2 % | 7.05 | 0.14 |
|  |  | Custos diretos |  |  | 7.19 |
