# Desmontagem de piso técnico acessível formado por ladrilhos apoiados sobre suportes reguláveis

- Propriedade do ficheiro: CYPE INGENIEROS, S.A.
- Formato: FIEBDC-3/2002
- Âmbito geográfico: Brasil
- Moeda: BRL
- Custos indiretos: 3.00 %
- Despesas gerais: 13.00 %
- Lucro: 6.00 %
- IVA: 17.00 %

## D Demolições

### DR Revestimentos e forros

#### DRS Pisos

**DRS090** m² Desmontagem de piso técnico acessível formado por ladrilhos apoiados sobre suportes reguláveis, com meios manuais, e recuperação de material para localização posterior em outro local, e carga manual em caminhão ou caçamba.
Desmontagem de piso técnico acessível formado por ladrilhos apoiados sobre suportes reguláveis, com meios manuais, e recuperação de material para localização posterior em outro local, e carga manual em caminhão ou caçamba.
Inclui: Desmontagem do elemento. Classificação e etiquetagem. Armazenamento dos materiais a reutilizar. Carga manual do material a reutilizar para caminhão. Remoção e acumulação dos restos de obra. Limpeza dos restos da obra. Carga manual dos restos de obra em caminhão ou caçamba.
Critério de medição de projeto: Superfície medida segundo documentação gráfica de Projeto.
Critério de quantitativos de obra: Medir-se-á a superfície realmente demolida segundo especificações de Projeto.
Critérios considerados na determinação do preço da unidade de obra: O preço inclui o desmontagem dos pedestais, dos perfis e dos acessórios.

| Código | Un | Descrição | Rendimento | Preço | Importância |
|---|---|---|---|---|---|
| mo011 | h | Montador. (mão de obra) | 0.234 | 25.85 | 6.05 |
| mo080 | h | Ajudante de montador. (mão de obra) | 0.234 | 20.67 | 4.84 |
| % | % | Custos diretos complementares | 2 % | 10.89 | 0.22 |
|  |  | Custos diretos |  |  | 11.11 |
