# Demolição de forro removível de lâminas metálicas

- Propriedade do ficheiro: CYPE INGENIEROS, S.A.
- Formato: FIEBDC-3/2002
- Âmbito geográfico: Brasil
- Moeda: BRL
- Custos indiretos: 3.00 %
- Despesas gerais: 13.00 %
- Lucro: 6.00 %
- IVA: 17.00 %

## D Demolições

### DR Revestimentos e forros

#### DRT Forros

**DRT050** m² Demolição de forro removível de lâminas metálicas, situado a uma altura maior ou igual a 4 m, com meios manuais, sem deteriorar os elementos construtivos aos quais está fixado, e carga manual em caminhão ou caçamba.
Demolição de forro removível de lâminas metálicas, situado a uma altura maior ou igual a 4 m, com meios manuais, sem deteriorar os elementos construtivos aos quais está fixado, e carga manual em caminhão ou caçamba.
Inclui: Demolição do elemento. Fragmentação do entulho em peças manejáveis. Remoção e acumulação de entulho. Limpeza dos restos da obra. Carga manual de entulho em caminhão ou caçamba.
Critério de medição de projeto: Superfície medida segundo documentação gráfica de Projeto.
Critério de quantitativos de obra: Medir-se-á a superfície realmente demolida segundo especificações de Projeto.
Critérios considerados na determinação do preço da unidade de obra: O preço inclui a demolição da estrutura metálica de fixação, das vigas falsas e dos arremates.

| Código | Un | Descrição | Rendimento | Preço | Importância |
|---|---|---|---|---|---|
| mo113 | h | Auxiliar de serviços gerais. (mão de obra) | 0.371 | 20.96 | 7.78 |
| % | % | Custos diretos complementares | 2 % | 7.78 | 0.16 |
|  |  | Custos diretos |  |  | 7.94 |
