# Demolição de valeta sobre base de concreto, com martelo pneumático, e carga manual de entulho em caminhão ou caçamba

- Propriedade do ficheiro: CYPE INGENIEROS, S.A.
- Formato: FIEBDC-3/2002
- Âmbito geográfico: Brasil
- Custos indiretos: 3.00 %
- Despesas gerais: 13.00 %
- Lucro: 6.00 %
- IVA: 17.00 %

## D Demolições

### DU Urbanização interna do lote

#### DUX Pavimentos exteriores

**DUX091** m Demolição de valeta sobre base de concreto, com martelo pneumático, e carga manual de entulho em caminhão ou caçamba.
Demolição de valeta sobre base de concreto, com martelo pneumático. Incluindo parte proporcional de limpeza, armazenamento, remoção e carga manual de entulho em caminhão ou caçamba.
Inclui: Demolição da valeta com martelo pneumático. Fragmentação do entulho em peças manejáveis. Remoção e acumulação de entulho. Limpeza dos restos da obra. Carga manual de entulho em caminhão ou caçamba.
Critério de medição de projeto: Comprimento medido segundo documentação gráfica de Projeto.
Critério de quantitativos de obra: Será medido o comprimento realmente demolido segundo especificações de Projeto.

| Código | Un | Descrição | Rendimento | Preço | Importância |
|---|---|---|---|---|---|
| mq05mai030 | h | Martelo pneumático. (equipamento) | 0.015 | 4.16 | 0.06 |
| mq05pdm110 | h | Compressor portátil diesel média pressão 10 m³/min. (equipamento) | 0.015 | 7.06 | 0.11 |
| mo110 | h | Servente de pedreiro. (mão de obra) | 0.017 | 3.76 | 0.06 |
| mo111 | h | Auxiliar de serviços gerais. (mão de obra) | 0.058 | 3.68 | 0.21 |
| % | % | Custos diretos complementares | 2 % | 0.44 | 0.01 |
|  |  | Custos diretos |  |  | 0.45 |
