# Chapim de granito Ariz de 20 cm de largura

- Propriedade do ficheiro: CYPE INGENIEROS, S.A.
- Formato: FIEBDC-3/2002
- Âmbito geográfico: Brasil
- Custos indiretos: 3.00 %
- Despesas gerais: 13.00 %
- Lucro: 6.00 %
- IVA: 17.00 %

## E Estruturas

### EC Cantaria

#### ECS Arremates

**ECS010** m Chapim de granito Ariz de 20 cm de largura, com uma espessura de 8 cm, acabamento serrado nas faces aparentes, com os cantos matados, assente com argamassa de cimento confeccionado em obra, com 250 kg/m³ de cimento, cor cinza, dosificação 1:6, fornecida em sacos.
Fornecimento e colocação de chapim de pedra natural tipo granito Ariz de 20 cm de largura, com uma espessura de 8 cm, acabamento serrado nas faces aparentes, com os cantos matados, assente com argamassa de cimento confeccionado em obra, com 250 kg/m³ de cimento, cor cinza, dosificação 1:6, fornecida em sacos, para arremate de muro de alvenaria de pedra. Inclusive nivelamento e aprumo de pedras, cantos à vista trabalhados, assentamento e rejuntamento.
Inclui: Marcação da disposição do nível de apoio. Preparação da argamassa. Espalhamento da camada de argamassa na zona de apoio. Colocação. Nivelamento. Rejuntamento e limpeza.
Critério de medição de projeto: Comprimento medido entre eixos, segundo documentação gráfica de Projeto.
Critério de quantitativos de obra: Medir-se-á, a eixos, o comprimento realmente executado segundo especificações de Projeto.

| Código | Un | Descrição | Rendimento | Preço | Importância |
|---|---|---|---|---|---|
| mt06plp020aa | m | Chapim de granito Ariz de 20 cm de largura e 8 cm de espessura, acabamento serrado com os cantos matados. (material) | 1.000 | 10.45 | 10.45 |
| mt08aaa010a | m³ | Água. (material) | 0.004 | 0.82 | 0.00 |
| mt01arg005a | t | Areia de pedreira, para argamassa preparada em obra. (material) | 0.014 | 11.20 | 0.16 |
| mt08cem002 | kg | Cimento cinza em sacos. (material) | 2.142 | 0.14 | 0.30 |
| mq06hor010 | h | Betoneira. (equipamento) | 0.006 | 0.91 | 0.01 |
| mo022 | h | Colocador de pedra natural. (mão de obra) | 0.357 | 18.71 | 6.68 |
| mo060 | h | Ajudante de colocador de pedra natural. (mão de obra) | 0.453 | 14.77 | 6.69 |
| % | % | Custos diretos complementares | 2 % | 24.29 | 0.49 |
|  |  | Custos diretos |  |  | 24.78 |
