# Parapeito de granito Ariz de 10 cm de altura

- Propriedade do ficheiro: CYPE INGENIEROS, S.A.
- Formato: FIEBDC-3/2002
- Âmbito geográfico: Brasil
- Custos indiretos: 3.00 %
- Despesas gerais: 13.00 %
- Lucro: 6.00 %
- IVA: 17.00 %

## E Estruturas

### EC Cantaria

#### ECS Arremates

**ECS040** m Parapeito de granito Ariz de 10 cm de altura, com uma espessura de 20 cm, acabamento serrado nas faces aparentes, com os cantos matados, assente com argamassa de cimento confeccionado em obra, com 250 kg/m³ de cimento, cor cinza, dosificação 1:6, fornecida em sacos.
Fornecimento e colocação de parapeito de pedra natural tipo granito Ariz de 10 cm de altura, com uma espessura de 20 cm, acabamento serrado nas faces aparentes, com os cantos matados, assente com argamassa de cimento confeccionado em obra, com 250 kg/m³ de cimento, cor cinza, dosificação 1:6, fornecida em sacos, para formação de abertura em muro de cantaria. Inclusive nivelamento e aprumo de pedras, cantos à vista trabalhados, assentamento e rejuntamento.
Inclui: Marcação da disposição do nível de apoio. Preparação da argamassa. Espalhamento da camada de argamassa. Colocação. Nivelamento. Travamento do parapeito com a parede. Rejuntamento e limpeza.
Critério de medição de projeto: Largura da abertura, medida segundo documentação gráfica de Projeto, incrementada em 5 cm para cada lado.
Critério de quantitativos de obra: Medir-se-á, com a largura da abertura, o comprimento realmente executado segundo especificações de Projeto, incluindo os encastramentos nas ombreiras.

| Código | Un | Descrição | Rendimento | Preço | Importância |
|---|---|---|---|---|---|
| mt06plp010ka | m | Parapeito de granito Ariz de seção retangular trabalhada de 10x20 cm, acabamento serrado nas faces aparentes, com os cantos matados. (material) | 1.000 | 13.34 | 13.34 |
| mt08aaa010a | m³ | Água. (material) | 0.004 | 0.82 | 0.00 |
| mt01arg005a | t | Areia de pedreira, para argamassa preparada em obra. (material) | 0.015 | 11.20 | 0.17 |
| mt08cem002 | kg | Cimento cinza em sacos. (material) | 2.394 | 0.14 | 0.34 |
| mq06hor010 | h | Betoneira. (equipamento) | 0.007 | 0.91 | 0.01 |
| mo022 | h | Colocador de pedra natural. (mão de obra) | 0.249 | 18.71 | 4.66 |
| mo060 | h | Ajudante de colocador de pedra natural. (mão de obra) | 0.357 | 14.77 | 5.27 |
| % | % | Custos diretos complementares | 2 % | 23.79 | 0.48 |
|  |  | Custos diretos |  |  | 24.27 |
