# Cornija de granito Pedras Salgadas de 25 cm de largura e 25 cm de altura

- Propriedade do ficheiro: CYPE INGENIEROS, S.A.
- Formato: FIEBDC-3/2002
- Âmbito geográfico: Brasil
- Custos indiretos: 3.00 %
- Despesas gerais: 13.00 %
- Lucro: 6.00 %
- IVA: 17.00 %

## E Estruturas

### EC Cantaria

#### ECS Arremates

**ECS050** m Cornija de granito Pedras Salgadas de 25 cm de largura e 25 cm de altura, com superfície bujardada nas faces aparentes e forma de peito de pomba, assente com argamassa de cimento e cal confeccionado em obra, com 250 kg/m³ de cimento, cor cinza, dosificação 1:1:7, fornecida em sacos.
Fornecimento e colocação de cornija de pedra natural tipo granito Pedras Salgadas de 25 cm de largura e 25 cm de altura, trabalhada com forma de peito de pomba e superfície bujardada nas faces aparentes, assente com argamassa de cimento e cal confeccionado em obra, com 250 kg/m³ de cimento, cor cinza, dosificação 1:1:7, fornecida em sacos. Inclusive nivelamento e aprumo de pedras, cantos à vista trabalhados, assentamento e rejuntamento.
Inclui: Marcação da disposição do nível de apoio. Preparação da argamassa. Espalhamento da camada de argamassa. Colocação. Nivelamento. Rejuntamento e limpeza.
Critério de medição de projeto: Comprimento medido entre eixos, segundo documentação gráfica de Projeto.
Critério de quantitativos de obra: Medir-se-á, a eixos, o comprimento realmente executado segundo especificações de Projeto.

| Código | Un | Descrição | Rendimento | Preço | Importância |
|---|---|---|---|---|---|
| mt06crl010b | m | Cornija de granito Pedras Salgadas, trabalhada, 25x25 cm. (material) | 1.000 | 92.02 | 92.02 |
| mt08aaa010a | m³ | Água. (material) | 0.004 | 0.82 | 0.00 |
| mt01arg005a | t | Areia de pedreira, para argamassa preparada em obra. (material) | 0.024 | 11.20 | 0.27 |
| mt08cem002 | kg | Cimento cinza em sacos. (material) | 4.032 | 0.14 | 0.56 |
| mt08cal020a | kg | Cal aérea CL-90, em sacos. (material) | 4.032 | 0.12 | 0.48 |
| mq06hor010 | h | Betoneira. (equipamento) | 0.012 | 0.91 | 0.01 |
| mo022 | h | Colocador de pedra natural. (mão de obra) | 1.015 | 18.71 | 18.99 |
| mo060 | h | Ajudante de colocador de pedra natural. (mão de obra) | 1.205 | 14.77 | 17.80 |
| % | % | Custos diretos complementares | 2 % | 130.13 | 2.60 |
|  |  | Custos diretos |  |  | 132.73 |
