# Viga de arranque de concreto ciclópico sobre sapata corrida

- Propriedade do ficheiro: CYPE INGENIEROS, S.A.
- Formato: FIEBDC-3/2002
- Âmbito geográfico: Brasil
- Custos indiretos: 3.00 %
- Despesas gerais: 13.00 %
- Lucro: 6.00 %
- IVA: 17.00 %

## E Estruturas

### EF Alvenarias

#### EFA Arranques para paredes

**EFA020** m³ Viga de arranque de concreto ciclópico sobre sapata corrida, realizada com concreto C15 brita 2, consistência S100 preparado em obra e concretagem com meios manuais, (60% de volume) e pedras entre 80 e 150 mm de diâmetro (40% de volume), para apoio de parede de alvenaria.
Execução de viga de arranque de concreto ciclópico sobre sapata corrida, realizada com concreto C15 brita 2, consistência S100 preparado em obra e concretagem com meios manuais, (60% de volume) e pedras entre 80 e 150 mm de diâmetro (40% de volume), para apoio de parede de alvenaria. Incluindo parte proporcional de compactação e cura do concreto.
Inclui: Marcação. Concretagem e compactação do concreto. Descarga das pedras no concreto fresco. Coroamento e nivelamento. Cura do concreto.
Critério de medição de projeto: Volume medido segundo documentação gráfica de Projeto.
Critério de quantitativos de obra: Medir-se-á o volume realmente executado segundo especificações de Projeto.

| Código | Un | Descrição | Rendimento | Preço | Importância |
|---|---|---|---|---|---|
| mt08aaa010a | m³ | Água. (material) | 0.125 | 1.28 | 0.16 |
| mt01arg002 | m³ | Areia média lavada. (material) | 0.371 | 39.43 | 14.63 |
| mt01arg003c | m³ | Pedra britada tipo 2. (material) | 0.580 | 38.83 | 22.52 |
| mt08cem002 | kg | Cimento cinza em sacos. (material) | 158.626 | 0.21 | 33.31 |
| mt01are040 | m³ | Pedras de 15 a 30 cm de diâmetro. (material) | 0.400 | 18.63 | 7.45 |
| mq06hor010 | h | Betoneira. (equipamento) | 0.397 | 1.36 | 0.54 |
| au00auh040 |  | Vibrador de concreto, elétrico. | 1.000 | 0.00 | 0.00 |
| mo041 | h | Oficial de 1ª de estruturas de concreto armado. (mão de obra) | 0.359 | 6.50 | 2.33 |
| mo087 | h | Ajudante de estruturas de concreto armado. (mão de obra) | 0.359 | 4.03 | 1.45 |
| mo111 | h | Auxiliar de serviços gerais. (mão de obra) | 2.252 | 3.68 | 8.29 |
| mo110 | h | Servente de pedreiro. (mão de obra) | 1.284 | 3.76 | 4.83 |
| % | % | Custos diretos complementares | 2 % | 95.51 | 1.91 |
|  |  | Custos diretos |  |  | 97.42 |
