# Abóbada de escada, bloco furado simples, 30x20x3 cm, dois painéis

- Propriedade do ficheiro: CYPE INGENIEROS, S.A.
- Formato: FIEBDC-3/2002
- Âmbito geográfico: Brasil
- Custos indiretos: 3.00 %
- Despesas gerais: 13.00 %
- Lucro: 6.00 %
- IVA: 17.00 %

## E Estruturas

### EF Alvenarias

#### EFE Abóbada

**EFE010** m² Abóbada de escada, bloco furado simples, 30x20x3 cm, dois painéis.
Execução de abóbada de escada, formada por dois painéis de bloco cerâmico furado simples de 30x20x3 cm, para revestir, o primeiro assente com pasta de gesso de construção B1 e o segundo assente com pasta de cimento rápido. Inclusive parte proporcional de cimbres e apoios.
Inclui: Marcação de níveis de piso, patamares e degraus. Marcação nas paredes da linha curva da abóbada. Formação de rasgos nos paramentos onde incidem os extremos das abóbadas de cada tramo e de cada patamar. Realização dos dois painéis.
Critério de medição de projeto: Superfície medida pela sua parte interior na sua verdadeira magnitude, segundo documentação gráfica de Projeto, incluindo as partes que se introduzem nos rasgos, arremates de base e coroamento se os houver e o enchimento da abóbada.
Critério de quantitativos de obra: Medir-se-á, em verdadeira magnitude, pelo tardoz, a superfície realmente executada segundo especificações de Projeto, incluindo as partes que se introduzem nos rasgos e os arremates da base e coroamento, se existirem.

| Código | Un | Descrição | Rendimento | Preço | Importância |
|---|---|---|---|---|---|
| mt09pye010b | m³ | Pasta de gesso de construção B1. (material) | 0.015 | 80.89 | 1.21 |
| mt09pce030 | kg | Cimento rápido em sacos. (material) | 20.000 | 0.06 | 1.20 |
| mt04lpt010a | Un | Bloco cerâmico furado simples, para revestir, 30x20x3 cm. (material) | 34.000 | 0.08 | 2.72 |
| mo020 | h | Oficial de 1ª pedreiro de edificações. (mão de obra) | 2.914 | 6.19 | 18.04 |
| mo112 | h | Auxiliar de pedreiro. (mão de obra) | 1.457 | 3.68 | 5.36 |
| % | % | Custos diretos complementares | 2 % | 28.53 | 0.57 |
|  |  | Custos diretos |  |  | 29.10 |
